# SATE SIKATHERMOCOAT acabado COTETERM AQUASOL c/placa COTETERM EPS GRAFIT BCO 80 mm

- Propiedad del archivo: CONSTRUNARIO
- Formato: FIEBDC-3/2012
- Programa: Construnario Versión 3.51
- Fecha de los precios: 06/03/2024
- Divisa: EUR
- Código: sika-sau (12/03/2024)

**PUSIK-429** m2 SATE SIKATHERMOCOAT acabado COTETERM AQUASOL c/placa COTETERM EPS GRAFIT BCO 80 mm
Sistema de Aislamiento Térmico por el Exterior con ETE 06/0089 y clasificación reacción a fuego EN:13501 B-S1-d0, compuesto por SikaThermoCoat-7 ES 8cm formado por aluminio con un espesor de 0,7 mm cumpliendo la UNE-EN-485-2 y 485-4. Pegado de placas tipo COTETERM EPS Grafit de un espesor de 80 mm, U'= 0,032 W/m2K y código de descripción (EPS - UNE EN 13163 :

| Código | Ud | Descripción | Rendimiento | Precio |
|---|---|---|---|---|
| 524566SIK | m | Perfil de sostenimiento de panel para sist. SATE, esp. 8 cm x 2,5m, Sika® ThermoCoat-7 ES de Sika (material) | 0.100 | 0 |
| 77643SIK | m | Esquineras perforadas para la colocación del aislamiento en los sistemas SATE, Sika Thermocoat-6 ES de Sika (material) | 0.500 | 0 |
| 524690SIK | m | Perfil de goteo para remate en esquinas horizontales, 250 cm, Sika® ThermoCoat-12 ES de Sika (material) | 0.100 | 0 |
| 524691SIK | m | Perfil marco de ventana, garantiza la estanqueidad a la lluvia batiente, 2,6 m, Sika® ThermoCoat-10 ES de Sika (material) | 0.200 | 0 |
| 635307SIK | u | Coteterm anclaje de Sika 90 mm ISO CE (P40-60) - Espiga expansión, fibra vidrio ref. c/poliamida y anclaje de polipropileno, 200 uds. (material) | 6.000 | 0 |
| 635283SIK | m2 | Placa (zona 1) 1000x600 mm e'=80 mm, Coteterm Placa Grafito de Sika (material) | 1.000 | 0 |
| 635342SIK | kg | Adhesivo y endurecedor/fijador, Coteterm M de Sika. Blanco (material) | 9.000 | 0 |
| 635046SIK | m2 | Malla fibra de vidrio 1x50m, como refuerzo, Coteterm malla STD 167 de Sika (material) | 1.100 | 0 |
| 639484SIK | kg | Coteterm fondo de Sika, A008 - Imprimación de fondeo del sistema Coteterm listo al uso, alta adherencia (material) | 0.400 | 0 |
| 639352SIK | kg | Coteterm Aquasol de Sika, A167 - Revestimiento continuo (material) | 1.950 | 0 |
| MOC001 | h | Oficial 1ª (mano de obra) | 0.500 | 0 |
| MOC002 | h | Peón especialista (mano de obra) | 0.500 | 0 |
| MOC003 | h | Peón (mano de obra) | 0.400 | 0 |
| mt08aaa010a | m3 | Agua (material) | 0.010 | 0 |
| %CO3 | % | Medios auxiliares | 0 % |  |

## Recursos

**524566SIK** m Perfil de sostenimiento de panel para sist. SATE, esp. 8 cm x 2,5m, Sika® ThermoCoat-7 ES de Sika
Sika® ThermoCoat-7 ES

**77643SIK** m Esquineras perforadas para la colocación del aislamiento en los sistemas SATE, Sika Thermocoat-6 ES de Sika
Sika® ThermoCoat-6 ES

**524690SIK** m Perfil de goteo para remate en esquinas horizontales, 250 cm, Sika® ThermoCoat-12 ES de Sika
Sika® Thermocoat-12 ES

**524691SIK** m Perfil marco de ventana, garantiza la estanqueidad a la lluvia batiente, 2,6 m, Sika® ThermoCoat-10 ES de Sika
Sika® Thermocoat-10 ES

**635307SIK** u Coteterm anclaje de Sika 90 mm ISO CE (P40-60) - Espiga expansión
COTETERM ANCLAJE Anclaje mecánico de percusión. Descripción del producto Espiga de expansión de Poliamida reforzada con fibra de vidrio y anclaje de polipropileno. Usos . Exterior e interior . Paredes y techos. . Se emplea como espiga para la fijación mecánica en el sistema de aislamiento por el exterior COTETERM y como auxiliar para el sistema COTEGRAN CAL.

**635283SIK** m2 Placa (zona 1) 1000x600 mm e'=80 mm, Coteterm Placa Grafito de Sika
COTETERM PLACA EPS GRAFIT Panel de aislamiento. Descripción del producto: Panel de aislamiento en poliestireno expandido para sistemas de aislamiento térmico por el exterior. Usos: Para obra nueva o de rehabilitación: en superficies secas niveladas para su aislamiento externo.

**635342SIK** kg Adhesivo y endurecedor/fijador, Coteterm M de Sika. Blanco
COTETERM M Mortero de fijación y endurecedor de los sistemas COTETERM ETICS. Descripción del producto: Mortero para la adhesión y protección de paneles de aislamiento de los Sistemas de Aislamiento Térmico por el exterior COTETERM ETICS. Usos: Soportes: . Admisibles: . COTETERM PLACA EPS BCO: . EPS – EN 13163 – T2-L2-W2-S2-P4-DS(70)1-DS(70,90) BS150-CS(10)60-DS(N)2-TR150-WL(T)5-MU60. . EPS – EN 13163 – T2-L2-W2-S2-P4-BS125-CS(10)80-DS(N)2-TR150 . COTETERM PLACA EPS GRAFIT: . EPS – UNE EN 13163 – C2 W2 T2 S2 P4 . COTETERM PLACA XPS: . XPS – UNE EN 13164 – T1-CS(10/Y)200-DS(T+)-DLT(2)5-TR200-WL(T)07- MU150. . COTETERM PANEL MW: . MW - EN 13162: T5- DS(TH) -CS (10)10 -TR10 -WS- WL(P)-MU1 . MW-EN 13162: T5- DS(TH) -CS (10)20 - TR7,5 -WS - WL(P)-MU1 . No admisibles: . Superficies horizontales o inclinadas expuestas a la acción directa del agua de lluvia. . En casos no descritos consultar al Depto. Técnico.

**635046SIK** m2 Malla fibra de vidrio 1x50m, como refuerzo, Coteterm malla STD 167 de Sika
COTETERM MALLA STD 167 Refuerzo en el sistema de aislamiento por el exterior COTETERM. Descripción del producto: Malla de fibra de vidrio empleada como refuerzo del COTETERM M. Usos: Lugar de aplicación: Exterior e interior, paredes y techos. Soportes: COTETERM M
