# SATE SIKATHERMOCOAT acabado COTETERM AQUASOL c/panel SIKATHERM MW 30 F 120 mm

- Propiedad del archivo: CONSTRUNARIO
- Formato: FIEBDC-3/2012
- Programa: Construnario Versión 3.51
- Fecha de los precios: 06/03/2024
- Divisa: EUR
- Código: sika-sau (12/03/2024)

**PUSIK-449** m2 SATE SIKATHERMOCOAT acabado COTETERM AQUASOL c/panel SIKATHERM MW 30 F 120 mm
Sistema de Aislamiento Térmico por el Exterior con ETE 06/0089 y clasificación reacción a fuego EN:13501 B-S1-d0, compuesto por SikaThermoCoat-7 ES 12cm formado por aluminio con un espesor de 0,7 mm cumpliendo la EN-485-2 y 485-4. Pegado de paneles tipo SIKATHERM MW 30 F de un espesor de 120 mm, U'= 0,035 W/m2K y un Código de Descripción UNE EN13162-DS (70,90)-CS(10)30-TR10-WS- WL(P)-MU1). Las placas serán adheridas con mortero COTETERM M, con una densidad en polvo: 1,35 gr/cm3, densidad en pasta: 1,45 gr/cm3, adherencia sobre hormigón > 0,8 N/mm2, conductividad térmica: 0,47 W/mK, coeficiente de difusión 5/20, R'=10,5 N/mm2, resistencia a flexotracción > 0,6 N/mm2, garantizando en todo momento un contacto mínimo del 60 % de la superficie de la placa. Las placas serán ancladas mecánicamente con espiga de expansión y anclaje de polipropileno COTETERM anclaje, diámetro 10 mm de taco, diámetro 60 mm de plato, debiendo de realizar una profundidad de taladro sobre soporte resistente de unos 50 mm y garantizar un empotramiento de unos 30 mm. Disponiendo de homologación europea ETA 14/0130. La disposición y la cantidad de fijaciones dependerá de la exposición del edificio y de su altura, disponiendo como mínimo de 6 ud/m2. Colocación de SikaThermoCoat-6 (lenght 2,5m) en aristas como refuerzo, así como en huecos, tomado con mortero tipo COTETERM M. Colocación de SikaThermoCoat-12 ES en zonas de huecos de ventanas. Colocación de SikaThermoCoat-10 ES en encuentro del Sistema de Aislamiento con la carpintería metálica. Colocación parte proporcional de COTETERM malla STD 167 de refuerzo en el ángulo de esquinas de ventanas y puertas. La superficie de placas se revestirá mediante mortero COTETERM M, armado con COTETERM malla STD 167 de 5x4 mm de luz, en fibra de vidrio con tratamiento antiálcalis y peso de 160 gr/m2, resistencia a tracción: 36,6 N/mm2 y espesor de 0,6 mm y revestida con COTETERM M. Clasificación Clase I con una resistencia al impacto de cuerpo duro > a 3 julios. Aplicación de capa de acabado decorativo mediante capa de preparación de Coteterm Fondo Marcado CE según EN 15824 y ETA 06/0089 y segunda capa de acabado Coteterm Aquasol, revestimiento decorativo descontaminante, efecto autolavado, con alta reflexión solar, y con aditivos fotocatalíticos, con una densidad de 1,75 g/cm3, adherencia: > 1 MPa (EN 1542:1999), permeabilidad al vapor de agua: > 102,7 g/m2*d (EN ISO 7783:2012) y permeabilidad al agua líquida: > 0,1 kg/m2 h-05 (EN 1662:3:2008), muy buena resistencia al envejecimiento acelerado ASTM G153, resistencia a la niebla salina ASTM B117, reflectancia solar ASTM C1549.

| Código | Ud | Descripción | Rendimiento | Precio |
|---|---|---|---|---|
| 524567SIK | m | Perfil de sostenimiento de panel para sist. SATE, esp. 12 cm x 2,5m, Sika® ThermoCoat-7 ES de Sika (material) | 0.100 | 0 |
| 77643SIK | m | Esquineras perforadas para la colocación del aislamiento en los sistemas SATE, Sika Thermocoat-6 ES de Sika (material) | 0.500 | 0 |
| 524690SIK | m | Perfil de goteo para remate en esquinas horizontales, 250 cm, Sika® ThermoCoat-12 ES de Sika (material) | 0.100 | 0 |
| 524691SIK | m | Perfil marco de ventana, garantiza la estanqueidad a la lluvia batiente, 2,6 m, Sika® ThermoCoat-10 ES de Sika (material) | 0.200 | 0 |
| 680752SIK | u | Panel aislante F-Sikatherm 1000x600 mm e'=120 mm, Coteterm MW 030 de Sika (material) | 1.000 | 0 |
| 635311SIK | u | Coteterm anclaje de Sika 140 mm ISO CE (P90-100) - Espiga expansión, fibra vidrio ref. c/poliamida y anclaje de polipropileno, 200 uds. (material) | 6.000 | 0 |
| 635342SIK | kg | Adhesivo y endurecedor/fijador, Coteterm M de Sika. Blanco (material) | 9.000 | 0 |
| 635046SIK | m2 | Malla fibra de vidrio 1x50m, como refuerzo, Coteterm malla STD 167 de Sika (material) | 1.100 | 0 |
| 639484SIK | kg | Coteterm fondo de Sika, A008 - Imprimación de fondeo del sistema Coteterm listo al uso, alta adherencia (material) | 0.400 | 0 |
| 639352SIK | kg | Coteterm Aquasol de Sika, A167 - Revestimiento continuo (material) | 1.950 | 0 |
| MOC001 | h | Oficial 1ª (mano de obra) | 0.500 | 0 |
| MOC002 | h | Peón especialista (mano de obra) | 0.500 | 0 |
| MOC003 | h | Peón (mano de obra) | 0.400 | 0 |
| mt08aaa010a | m3 | Agua (material) | 0.010 | 0 |
| %CO3 | % | Medios auxiliares | 0 % |  |

## Recursos

**524567SIK** m Perfil de sostenimiento de panel para sist. SATE, esp. 12 cm x 2,5m, Sika® ThermoCoat-7 ES de Sika
Sika® ThermoCoat-7 ES

**77643SIK** m Esquineras perforadas para la colocación del aislamiento en los sistemas SATE, Sika Thermocoat-6 ES de Sika
Sika® ThermoCoat-6 ES

**524690SIK** m Perfil de goteo para remate en esquinas horizontales, 250 cm, Sika® ThermoCoat-12 ES de Sika
Sika® Thermocoat-12 ES

**524691SIK** m Perfil marco de ventana, garantiza la estanqueidad a la lluvia batiente, 2,6 m, Sika® ThermoCoat-10 ES de Sika
Sika® Thermocoat-10 ES

**680752SIK** u Panel aislante F-Sikatherm 1000x600 mm e'=120 mm, Coteterm MW 030 de Sika
COTETERM MW 030

**635311SIK** u Coteterm anclaje de Sika 140 mm ISO CE (P90-100) - Espiga expansión
COTETERM ANCLAJE Anclaje mecánico de percusión. Descripción del producto Espiga de expansión de Poliamida reforzada con fibra de vidrio y anclaje de polipropileno. Usos . Exterior e interior . Paredes y techos. . Se emplea como espiga para la fijación mecánica en el sistema de aislamiento por el exterior COTETERM y como auxiliar para el sistema COTEGRAN CAL.

**635342SIK** kg Adhesivo y endurecedor/fijador, Coteterm M de Sika. Blanco
COTETERM M Mortero de fijación y endurecedor de los sistemas COTETERM ETICS. Descripción del producto: Mortero para la adhesión y protección de paneles de aislamiento de los Sistemas de Aislamiento Térmico por el exterior COTETERM ETICS. Usos: Soportes: . Admisibles: . COTETERM PLACA EPS BCO: . EPS – EN 13163 – T2-L2-W2-S2-P4-DS(70)1-DS(70,90) BS150-CS(10)60-DS(N)2-TR150-WL(T)5-MU60. . EPS – EN 13163 – T2-L2-W2-S2-P4-BS125-CS(10)80-DS(N)2-TR150 . COTETERM PLACA EPS GRAFIT: . EPS – UNE EN 13163 – C2 W2 T2 S2 P4 . COTETERM PLACA XPS: . XPS – UNE EN 13164 – T1-CS(10/Y)200-DS(T+)-DLT(2)5-TR200-WL(T)07- MU150. . COTETERM PANEL MW: . MW - EN 13162: T5- DS(TH) -CS (10)10 -TR10 -WS- WL(P)-MU1 . MW-EN 13162: T5- DS(TH) -CS (10)20 - TR7,5 -WS - WL(P)-MU1 . No admisibles: . Superficies horizontales o inclinadas expuestas a la acción directa del agua de lluvia. . En casos no descritos consultar al Depto. Técnico.

**635046SIK** m2 Malla fibra de vidrio 1x50m, como refuerzo, Coteterm malla STD 167 de Sika
COTETERM MALLA STD 167 Refuerzo en el sistema de aislamiento por el exterior COTETERM. Descripción del producto: Malla de fibra de vidrio empleada como refuerzo del COTETERM M. Usos: Lugar de aplicación: Exterior e interior, paredes y techos. Soportes: COTETERM M
