# Mortero de impermeabilización a base de cemento y de resinas sintéticas, Sika Top® Seal-107 de Sika. Gris

- Propiedad del archivo: CONSTRUNARIO
- Formato: FIEBDC-3/2012
- Programa: Construnario Versión 3.51
- Fecha de los precios: 06/03/2024
- Divisa: EUR

**92345SIK** kg Mortero de impermeabilización a base de cemento y de resinas sintéticas, Sika Top® Seal-107 de Sika. Gris
Sika Top® Seal-107 Mortero de impermeabilización a base de cemento y de resinas sintéticas Descripción del producto: Sika Top® Seal-107 se utiliza para: . Impermeabilización exterior e interior de estructuras de hormigón, mortero, bloque de hormigón y ladrillo. . Protección de estructuras de hormigón contra los efectos de las sales deshielo y los ciclos hielo-deshielo. . Impermeabilización rígida de muros de cimentación tanto en obra nueva como en trabajos de reparación. . Como revestimiento tapa poros. . Impermeabilización interior de sótanos (no sujetos a presión hidrostática de agua). . Como sellado de pequeñas fisuras en estructuras de hormigón (no sujetas a movimientos). . Como mortero de regularización para trabajos de reparación. . Impermeabilización depósitos de agua potable.
