# Impermeabilización de paramentos con SikaTop® Seal-107, aplicado manualmente y reforzado con malla de armado

- Propiedad del archivo: CONSTRUNARIO
- Formato: FIEBDC-3/2012
- Programa: Construnario Versión 3.51
- Fecha de los precios: 06/03/2024
- Divisa: EUR
- Código: sika-sau (12/03/2024)

**PUSIK-332** m2 Impermeabilización de paramentos con SikaTop® Seal-107, aplicado manualmente y reforzado con malla de armado
Impermeabilización y protección, exterior o interior, de paramentos de hormigón, mortero o ladrillo, mediante un mortero de impermeabilización de dos componentes, a base de cemento que incorpora aditivos especiales y polímeros modificados, tipo SikaTop® Seal-107 o similar, con marcado CE según la norma UNE-EN 1504-2:2004, adecuado para el control de la humedad, protección contra la penetración y aumento de la resistividad, con resistencia a la fisuración estática según UNE-EN 1062-7: clase 3 (a 23 °C), y apto para el contacto con agua potable, con resistencia a compresión de ~35 MPa y a flexo-tracción de ~10 MPa (según EN 196-1), y un módulo de elasticidad de 8,4 GPa, permeable al vapor de agua, aplicado por medio de métodos manuales, con un mínimo 2 capas, con espesores de capa de entre 0,75 y 1,5 mm, con un espesor total de al menos 2 mm, y con un consumo de 1,8 kg/m2 y mm de espesor. Incluso reforzada con malla de fibra de vidrio tipo Armatop 100 o similar siguiendo las indicaciones de la Hoja Técnica del producto, incluyendo suministro de materiales, aplicación, medios auxiliares y eliminación de residuos a vertedero.

| Código | Ud | Descripción | Rendimiento | Precio |
|---|---|---|---|---|
| 189473SIK | m2 | Malla de fibra de vidrio con protección antialcalina para revocos de mortero, Armatop 100 de Sika. Blanco (material) | 1.050 | 0 |
| 92345SIK | kg | Mortero de impermeabilización a base de cemento y de resinas sintéticas, Sika Top® Seal-107 de Sika. Gris (material) | 3.600 | 0 |
| MOC001 | h | Oficial 1ª (mano de obra) | 0.400 | 0 |
| MOC002 | h | Peón especialista (mano de obra) | 0.400 | 0 |

## Recursos

**189473SIK** m2 Malla de fibra de vidrio con protección antialcalina para revocos de mortero, Armatop 100 de Sika. Blanco
Malla de fibra de vidrio con protección antialcalina para revocos de mortero, blanco

**92345SIK** kg Mortero de impermeabilización a base de cemento y de resinas sintéticas, Sika Top® Seal-107 de Sika. Gris
Sika Top® Seal-107 Mortero de impermeabilización a base de cemento y de resinas sintéticas Descripción del producto: Sika Top® Seal-107 se utiliza para: . Impermeabilización exterior e interior de estructuras de hormigón, mortero, bloque de hormigón y ladrillo. . Protección de estructuras de hormigón contra los efectos de las sales deshielo y los ciclos hielo-deshielo. . Impermeabilización rígida de muros de cimentación tanto en obra nueva como en trabajos de reparación. . Como revestimiento tapa poros. . Impermeabilización interior de sótanos (no sujetos a presión hidrostática de agua). . Como sellado de pequeñas fisuras en estructuras de hormigón (no sujetas a movimientos). . Como mortero de regularización para trabajos de reparación. . Impermeabilización depósitos de agua potable.
