# Impermeabilización de paramentos con SikaTop®-209 ES, aplicado manualmente

- Propiedad del archivo: CONSTRUNARIO
- Formato: FIEBDC-3/2012
- Programa: Construnario Versión 3.51
- Fecha de los precios: 06/03/2024
- Divisa: EUR
- Código: sika-sau (12/03/2024)

**PUSIK-334** m2 Impermeabilización de paramentos con SikaTop®-209 ES, aplicado manualmente
Impermeabilización y protección de paramentos de hormigón, mortero o ladrillo, mediante un mortero de impermeabilización flexible de dos componentes, a base de cemento áridos seleccionados y polímeros modificados, con objeto de puentear pequeñas fisuras, tipo SikaTop®-209 ES o similar, con marcado CE según la norma UNE-EN 1504-2:2004, adecuado para el control de la humedad, protección contra la penetración y aumento de la resistividad, con resistencia a la fisuración estática según UNE-EN 1062-7: clase 5 (a 23 °C), y apto para el contacto con agua potable, con una resistencia a presión hidrostática directa e indirecta > 5 bar, permeable al vapor de agua, aplicado por medio de métodos manuales, mediante brocha de cerdas duras, llana o rodillo de pelo largo, en dos capas, con un espesor de capa de entre 1 y 2 mm, con un consumo de 1,7 kg/m2 y mm de espesor, siguiendo las indicaciones de la Hoja Técnica del producto, incluyendo suministro de materiales, aplicación, medios auxiliares y eliminación de residuos a vertedero.

| Código | Ud | Descripción | Rendimiento | Precio |
|---|---|---|---|---|
| 188846SIK | kg | Mortero de impermeabilización flexible a base de ligantes hidráulicos y de resinas sintéticas, Sika Top®-209 ES de Sika. Gris (material) | 5.100 | 0 |
| MOC001 | h | Oficial 1ª (mano de obra) | 0.300 | 0 |
| MOC002 | h | Peón especialista (mano de obra) | 0.300 | 0 |

## Recursos

**188846SIK** kg Mortero de impermeabilización flexible a base de ligantes hidráulicos y de resinas sintéticas
Sika Top®-209 ES Mortero de impermeabilización flexible a base de ligantes hidráulicos y de resinas sintéticas Descripción del producto Mortero de impermeabilización flexible, de dos componentes predosificados, a base de cemento, áridos seleccionados y polímeros modificados. Usos Puede utilizarse para realizar revestimientos de impermeabilización y protección de superficies en los cuales se requiera flexibilidad, con objeto de puentear pequeñas fisuras. Algunos de los sitios más habituales donde se puede utilizar son: . Depósitos, piscinas, canales u otros elementos destinados a contener agua, sean éstos enterrados o no enterrados. . Impermeabilización interior de sótanos . Impermeabilización exterior de muros enterrados. . Reparación y protección de superficies expuestas a la acción del hielo y de las sales deshielo: pretiles de puentes, voladizos de terrazas y azoteas, cornisas, etc. . Protección de estructuras de hormigón en ambientes marinos.
