# Mortero impermeabilizante monocomponente, a base de cemento y resinas sintéticas, Sika Monotop®-107 Seal de Sika. Gris

- Propiedad del archivo: CONSTRUNARIO
- Formato: FIEBDC-3/2012
- Programa: Construnario Versión 3.51
- Fecha de los precios: 06/03/2024
- Divisa: EUR

**92337SIK** kg Mortero impermeabilizante monocomponente, a base de cemento y resinas sintéticas, Sika Monotop®-107 Seal de Sika. Gris
Sika Monotop®-107 Seal Mortero impermeabilizante monocomponente, a base de cemento y resinas sintéticas Descripción del producto: Mortero impermeabilizante semiflexible de un componente, a base de cemento y polímeros modificados. Usos: Puede utilizarse con armadura o sin ella, sobre soportes de hormigón, mortero, piedra, fibrocemento y está indicado para: . Impermeabilización depósitos, piscinas, canales, etc. . Impermeabilización interior en sótanos. . Impermeabilización exterior de muros enterrados. . Reparación y protección de superficies expuestas a la acción del hielo y de las sales deshielo: pretiles de puentes, voladizos de terrazas y azoteas, cornisas, etc. . Protección de estructuras de hormigón en ambientes marinos. . Para impermeabilizaciones depósitos de agua potable se debe utilizar el Sika Top® Seal-107.
