# Impermeabilización de paramentos con Sika MonoTop®-107 Seal, proyectado mecánicamente

- Propiedad del archivo: CONSTRUNARIO
- Formato: FIEBDC-3/2012
- Programa: Construnario Versión 3.51
- Fecha de los precios: 06/03/2024
- Divisa: EUR
- Código: sika-sau (12/03/2024)

**PUSIK-339** m2 Impermeabilización de paramentos con Sika MonoTop®-107 Seal, proyectado mecánicamente
Impermeabilización y protección de paramentos de hormigón, mortero o ladrillo, mediante un mortero de impermeabilización monocomponente, a base de cemento y polímeros modificados, tipo Sika MonoTop®-107 Seal o similar, con marcado CE según la norma UNE-EN 1504-2:2004, adecuado para el control de la humedad, protección contra la penetración y aumento de la resistividad, apto para el contacto con agua potable, con resistencia a compresión de 30 MPa y a flexo-tracción de 9 MPa, y un módulo de elasticidad de 18 GPa, permeable al vapor de agua, aplicado mediante equipos de proyección mecánica, en dos capas, con un espesor de capa de entre 1 y 2 mm, con un consumo de 2 kg/m2 y mm de espesor, siguiendo las indicaciones de la Hoja Técnica del producto, incluyendo suministro de materiales, aplicación, medios auxiliares y eliminación de residuos a vertedero.

| Código | Ud | Descripción | Rendimiento | Precio |
|---|---|---|---|---|
| 92337SIK | kg | Mortero impermeabilizante monocomponente, a base de cemento y resinas sintéticas, Sika Monotop®-107 Seal de Sika. Gris (material) | 6.000 | 0 |
| MGEN051 | h | Equipo proyección (maquinaria) | 0.250 | 0 |
| MOC001 | h | Oficial 1ª (mano de obra) | 0.200 | 0 |
| MOC002 | h | Peón especialista (mano de obra) | 0.200 | 0 |

## Recursos

**92337SIK** kg Mortero impermeabilizante monocomponente, a base de cemento y resinas sintéticas, Sika Monotop®-107 Seal de Sika. Gris
Sika Monotop®-107 Seal Mortero impermeabilizante monocomponente, a base de cemento y resinas sintéticas Descripción del producto: Mortero impermeabilizante semiflexible de un componente, a base de cemento y polímeros modificados. Usos: Puede utilizarse con armadura o sin ella, sobre soportes de hormigón, mortero, piedra, fibrocemento y está indicado para: . Impermeabilización depósitos, piscinas, canales, etc. . Impermeabilización interior en sótanos. . Impermeabilización exterior de muros enterrados. . Reparación y protección de superficies expuestas a la acción del hielo y de las sales deshielo: pretiles de puentes, voladizos de terrazas y azoteas, cornisas, etc. . Protección de estructuras de hormigón en ambientes marinos. . Para impermeabilizaciones depósitos de agua potable se debe utilizar el Sika Top® Seal-107.
