# Impermeabilización de paramentos con Sika® MiniPack Mortero Impermeabilizante

- Propiedad del archivo: CONSTRUNARIO
- Formato: FIEBDC-3/2012
- Programa: Construnario Versión 3.51
- Fecha de los precios: 06/03/2024
- Divisa: EUR
- Código: sika-sau (12/03/2024)

**PUSIK-342** m2 Impermeabilización de paramentos con Sika® MiniPack Mortero Impermeabilizante
Impermeabilización y protección de paramentos de hormigón, mortero o ladrillo, mediante un mortero de impermeabilización monocomponente listo para su empleo con la sola adición de agua, tipo Sika® MiniPack Mortero Impermeabilizante o similar, con marcado CE según la norma UNE-EN 1504-2:2004, adecuado para el control de la humedad, protección contra la penetración y aumento de la resistividad, aplicado por medios de métodos manuales mediante brocha dura, espátula o llana, en dos o tres capas, con un espesor de capa de entre 1 y 4 mm, con un consumo de 1,8 kg de polvo por mm de espesor, siguiendo las indicaciones de la Hoja Técnica del producto, incluyendo suministro de materiales, aplicación, medios auxiliares y eliminación de residuos a vertedero.

| Código | Ud | Descripción | Rendimiento | Precio |
|---|---|---|---|---|
| 182896SIK | kg | Mortero impermeabilizante, Sika® MiniPack Mortero Impermeabilizante de Sika. Gris (material) | 9.000 | 0 |
| MOC001 | h | Oficial 1ª (mano de obra) | 0.250 | 0 |
| MOC002 | h | Peón especialista (mano de obra) | 0.250 | 0 |

## Recursos

**182896SIK** kg Mortero impermeabilizante, Sika® MiniPack Mortero Impermeabilizante de Sika. Gris
Sika® MiniPack Mortero Impermeabilizante Mortero impermeabilizante Descripción del producto: Sika® MiniPack Mortero Impermeabilizante es un mortero impermeabilizante monocomponente listo para su empleo con la sola adición de agua. Usos: Sika® MiniPack Mortero Impermeabilizante está especialmente desarrollado para la impermeabilización de cimentaciones, sótanos, fosos de ascensor y muros parcialmente enterrados. Puede ser aplicado sobre hormigón, mampostería y enfoscados.
