# Mortero cementoso, monocomponente, reforzado con fibras, SikaLastic®-1K de Sika. Blanco

- Propiedad del archivo: CONSTRUNARIO
- Formato: FIEBDC-3/2012
- Programa: Construnario Versión 3.51
- Fecha de los precios: 06/03/2024
- Divisa: EUR

**488247SIK** kg Mortero cementoso, monocomponente, reforzado con fibras, SikaLastic®-1K de Sika. Blanco
SikaLastic®-1K Mortero cementoso, monocomponente, reforzado con fibras para impermeabilizaciones flexibles Descripción del producto: Es un mortero monocomponente, reforzado con fibras, flexible, a base de cemento modificado con polímeros modificados resistentes a los álcalis, contiene áridos seleccionados de granulometría fina y aditivos para la impermeabilización de soportes sujetos a deformaciones. Está especialmente diseñado para su aplicación mediante brocha o rodillo. Usos: . Impermeabilización y protección de estructuras hidráulicas como depósitos, canales, tanques, tuberías de hormigón, etc. . Impermeabilización interior de paredes y pavimentos de sótanos . Impermeabilización y protección de muros exteriores enterrados . Impermeabilización de terrazas y balcones sobre soportes de hormigón o viejos sustratos . Impermeabilización de superficies en general
