# Impermeabilización de paramentos de hormigón con Sika MonoTop®-160 Migrating, aplicado manualmente

- Propiedad del archivo: CONSTRUNARIO
- Formato: FIEBDC-3/2012
- Programa: Construnario Versión 3.51
- Fecha de los precios: 06/03/2024
- Divisa: EUR
- Código: sika-sau (12/03/2024)

**PUSIK-347** m2 Impermeabilización de paramentos de hormigón con Sika MonoTop®-160 Migrating, aplicado manualmente
Impermeabilización de elementos de hormigón, mediante un mortero monocomponente de cristalización, compuesto de cemento, agentes químicos activos y árido seleccionados, tipo Sika Monotop®-160 Migrating o similar, cuyos componentes tensoactivos al reaccionar con la humedad forman unos cristales indisolubles dentro del sistema capilar taponando la red, permeable al vapor de agua, aplicado por medio de métodos manuales mediante brocha, en dos capas, con un espesor de 1 mm por capa, con un consumo medio de 1 kg/m2 y mm de espesor, siguiendo las indicaciones de la Hoja Técnica del producto, incluyendo suministro de materiales, aplicación, medios auxiliares y eliminación de residuos a vertedero.

| Código | Ud | Descripción | Rendimiento | Precio |
|---|---|---|---|---|
| 546757SIK | kg | Lechada de impermeabilización por cristalización de la red capilar, Sika MonoTop®-160 Migrating de Sika. Gris (material) | 2.000 | 0 |
| MOC001 | h | Oficial 1ª (mano de obra) | 0.300 | 0 |
| MOC002 | h | Peón especialista (mano de obra) | 0.300 | 0 |

## Recursos

**546757SIK** kg Lechada de impermeabilización por cristalización de la red capilar, Sika MonoTop®-160 Migrating de Sika. Gris
Sika MonoTop®-160 Migrating Mortero monocomponente de cristalización. Descripción del producto: Es un mortero de impermeabilización de un componente compuesto de cemento, áridos seleccionados y agentes químicos activos, que puede ser aplicado mediante brocha y por proyección después de ser mezclado con agua. Los agentes activos reaccionan con la humedad y la cal libre presente en los tramos capilares generando una estructura de cristales insolubles dentro del sistema poroso del hormigón que taponan la red capilar. Usos: . Impermeabilización de elementos de hormigón . Impermeabilización a presión positiva y negativa . Aplicación sobre hormigón y morteros de reparación . Particularmente diseñados para ser aplicados en sótanos, muros de contención y fosos de ascensor.
