# Lechada de impermeabilización por cristalización de la red capilar, Sika MonoTop®-160 Migrating de Sika. Gris

- Propiedad del archivo: CONSTRUNARIO
- Formato: FIEBDC-3/2012
- Programa: Construnario Versión 3.51
- Fecha de los precios: 06/03/2024
- Divisa: EUR

**546757SIK** kg Lechada de impermeabilización por cristalización de la red capilar, Sika MonoTop®-160 Migrating de Sika. Gris
Sika MonoTop®-160 Migrating Mortero monocomponente de cristalización. Descripción del producto: Es un mortero de impermeabilización de un componente compuesto de cemento, áridos seleccionados y agentes químicos activos, que puede ser aplicado mediante brocha y por proyección después de ser mezclado con agua. Los agentes activos reaccionan con la humedad y la cal libre presente en los tramos capilares generando una estructura de cristales insolubles dentro del sistema poroso del hormigón que taponan la red capilar. Usos: . Impermeabilización de elementos de hormigón . Impermeabilización a presión positiva y negativa . Aplicación sobre hormigón y morteros de reparación . Particularmente diseñados para ser aplicados en sótanos, muros de contención y fosos de ascensor.
