# Impermeabilización de paramentos de hormigón con Sika MonoTop®-160 Migrating, proyectado mecánicamente

- Propiedad del archivo: CONSTRUNARIO
- Formato: FIEBDC-3/2012
- Programa: Construnario Versión 3.51
- Fecha de los precios: 06/03/2024
- Divisa: EUR
- Código: sika-sau (12/03/2024)

**PUSIK-348** m2 Impermeabilización de paramentos de hormigón con Sika MonoTop®-160 Migrating, proyectado mecánicamente
Impermeabilización de elementos de hormigón, mediante un mortero monocomponente de cristalización, compuesto de cemento, agentes químicos activos y árido seleccionados, tipo Sika Monotop®-160 Migrating o similar, cuyos componentes tensoactivos al reaccionar con la humedad forman unos cristales indisolubles dentro del sistema capilar taponando la red, permeable al vapor de agua, aplicado mediante equipos de proyección mecánica a baja presión, en dos capas, con un espesor de 1 mm por capa, con un consumo medio de 1 kg/m2 y mm de espesor, siguiendo las indicaciones de la Hoja Técnica del producto, incluyendo suministro de materiales, aplicación, medios auxiliares y eliminación de residuos a vertedero.

| Código | Ud | Descripción | Rendimiento | Precio |
|---|---|---|---|---|
| 546757SIK | kg | Lechada de impermeabilización por cristalización de la red capilar, Sika MonoTop®-160 Migrating de Sika. Gris (material) | 2.000 | 0 |
| MGEN051 | h | Equipo proyección (maquinaria) | 0.250 | 0 |
| MOC001 | h | Oficial 1ª (mano de obra) | 0.300 | 0 |
| MOC002 | h | Peón especialista (mano de obra) | 0.300 | 0 |

## Recursos

**546757SIK** kg Lechada de impermeabilización por cristalización de la red capilar, Sika MonoTop®-160 Migrating de Sika. Gris
Sika MonoTop®-160 Migrating Mortero monocomponente de cristalización. Descripción del producto: Es un mortero de impermeabilización de un componente compuesto de cemento, áridos seleccionados y agentes químicos activos, que puede ser aplicado mediante brocha y por proyección después de ser mezclado con agua. Los agentes activos reaccionan con la humedad y la cal libre presente en los tramos capilares generando una estructura de cristales insolubles dentro del sistema poroso del hormigón que taponan la red capilar. Usos: . Impermeabilización de elementos de hormigón . Impermeabilización a presión positiva y negativa . Aplicación sobre hormigón y morteros de reparación . Particularmente diseñados para ser aplicados en sótanos, muros de contención y fosos de ascensor.
