# Impermeabilización de piscinas con SikaTop®-142 Seal, aplicado manualmente

- Propiedad del archivo: CONSTRUNARIO
- Formato: FIEBDC-3/2012
- Programa: Construnario Versión 3.51
- Fecha de los precios: 06/03/2024
- Divisa: EUR
- Código: sika-sau (12/03/2024)

**PUSIK-349** m2 Impermeabilización de piscinas con SikaTop®-142 Seal, aplicado manualmente
Impermeabilización de piscinas de paramentos de hormigón, mortero o gresite en buen estado, mediante un mortero de impermeabilización de dos componentes, a base de cemento que incorpora aditivos especiales y polímeros modificados, tipo SikaTop®-142 Seal o similar, con marcado CE según la norma UNE-EN 1504-2:2004, adecuado para el control de la humedad, protección contra la penetración y aumento de la resistividad, y apto para el contacto con agua potable, sin penetración de agua a presión positiva y negativa hasta 1 MPa, permeable al vapor de agua, aplicado por medio de métodos manuales, mediante brocha de cerdas duras o llana, mínimo dos capas con un espesor total de al menos 3 mm, con un consumo aproximado de 2 kg/m2 y mm de espesor, siguiendo las indicaciones de la Hoja Técnica del producto, incluyendo suministro de materiales, aplicación, medios auxiliares y eliminación de residuos a vertedero.

| Código | Ud | Descripción | Rendimiento | Precio |
|---|---|---|---|---|
| 632087SIK | kg | Mortero de impermeabilización de paramentos de piscinas, SikaTop®-142 Seal de Sika. Gris (material) | 6.000 | 0 |
| 189473SIK | m2 | Malla de fibra de vidrio con protección antialcalina para revocos de mortero, Armatop 100 de Sika. Blanco (material) | 1.050 | 0 |
| MGEN051 | h | Equipo proyección (maquinaria) | 0.250 | 0 |
| MOC001 | h | Oficial 1ª (mano de obra) | 0.300 | 0 |
| MOC002 | h | Peón especialista (mano de obra) | 0.300 | 0 |

## Recursos

**632087SIK** kg Mortero de impermeabilización de paramentos de piscinas, SikaTop®-142 Seal de Sika. Gris
SikaTop®-142 Seal Mortero cementoso para impermeabilizaciones con acabado decorativo para piscinas y spas. Descripción del producto: Es un mortero cementoso impermeable de dos componentes, tixotrópico, mejorado con dispersión de poliuretano, con un excelente acabado estético. Usos: Se emplea para aplicaciónes de nivelación e impermeabilización, como mortero decorativo de acabado cementoso. . Impermeabilización de piscinas, canales, depósitos de agua potable, tanques o cualquier elemento destinado a contener agua, enterrado o no . Impermeabilización interior y exterior de estructuras de hormigón, mortero, bloques de hormigón y ladrillo . Mortero decorativo coloreado para impermeabilización y protección de piscinas, spas, canales de agua, etc. . Revestimiento tapaporos para el reperfilado, alisado y nivelación de superficies horizontales y verticales de hormigón . Protección de estructuras de hormigón contra los efectos de las sales deshielo y los ciclos hielo-deshielo . Protección de estructuras de hormigón en ambiente marino

**189473SIK** m2 Malla de fibra de vidrio con protección antialcalina para revocos de mortero, Armatop 100 de Sika. Blanco
Malla de fibra de vidrio con protección antialcalina para revocos de mortero, blanco
