# Mortero monocomponente de impermeabilización en capa gruesa, Sika MonoTop®-125 Thick ES de Sika

- Propiedad del archivo: CONSTRUNARIO
- Formato: FIEBDC-3/2012
- Programa: Construnario Versión 3.51
- Fecha de los precios: 06/03/2024
- Divisa: EUR

**705018SIK** kg Mortero monocomponente de impermeabilización en capa gruesa, Sika MonoTop®-125 Thick ES de Sika
Sika MonoTop®-125 Thick ES Mortero monocomponente de impermeabilización en capa gruesa Descripción del producto Es un mortero monocomponente de impermeabilización, tixotrópico, formulado a base de cemento, áridos seleccionados y aditivos especiales Usos Es usado para la impermeabilización y protección de superficies. Algunos de los usos más comunes son: . Canales hidroeléctricos, depósitos, acequias, canales de riego, jardineras, aljibes de contención, piscinas, etc. . Estructuras enterradas, fosos de ascensor, muros de cimentación, etc. sometidos a presión directa o contrapresión . Impermeabilización frente a la entrada de agua por filtración . Exterior e interior . Vertical y horizontal Soportes: . Hormigón . Enfoscados de mortero . Fábricas de ladrillo . Bloque de hormigón no hidrofugado . Mampostería de piedra natural Características . Monocomponente. Fácil mezclado con agua . Impermeable al agua incluso bajo presiones hidrostáticas . Aplicación manual y mecánica . Buena adherencia, compacidad, excelente trabajabilidad . Buenas resistencias mecánicas . Permeable al vapor de agua permitiendo la respiración del soporte para evitar condensaciones . Elevado tiempo de trabajabilidad . Aplicable sobre soportes húmedos, pero no saturados
