# Mortero impermeable de fraguado rápido para fijaciones Sika® MiniPack Mortero Rápido para Fijaciones

- Propiedad del archivo: CONSTRUNARIO
- Formato: FIEBDC-3/2012
- Programa: Construnario Versión 3.51
- Fecha de los precios: 06/03/2024
- Divisa: EUR
- Código: sika-sau (12/03/2024)

**PUSIK_351** kg Mortero impermeable de fraguado rápido para fijaciones Sika® MiniPack Mortero Rápido para Fijaciones
Fijación de soportes metálicos, anclajes, marcos, señales, etc. con un mortero en base cemento monocomponente de fraguado rápido para fijaciónes listo para su uso, tipo Sika® MiniPack Mortero Rápido para Fijaciones o similar, endurecimiento en pocos minutos, incluso en condiciones húmedas, con buena adherencia sobre soportes de metal, hormigón, piedra y ladrillo, con una resistencia a compresión superior a 35 MPa, aplicado por medio de métodos manuales, con un espesor de capa entre 5 y 20 mm, con un consumo de 1,8 kg/m2 y mm de espesor, siguiendo las indicaciones de la Hoja Técnica del producto, incluyendo suministro de materiales, aplicación, medios auxiliares y eliminación de residuos a vertedero.

| Código | Ud | Descripción | Rendimiento | Precio |
|---|---|---|---|---|
| 182897SIK | kg | Mortero monocomponente de fraguado rápido, a base de cemento, Sika® MiniPack Mortero Rápido para Fijaciones de Sika. Gris (material) | 1.000 | 0 |
| MOC001 | h | Oficial 1ª (mano de obra) | 0.250 | 0 |
| MOC002 | h | Peón especialista (mano de obra) | 0.250 | 0 |

## Recursos

**182897SIK** kg Mortero monocomponente de fraguado rápido
Sika® MiniPack Mortero Rápido para Fijaciones Mortero de fraguado rápido a base de cemento Descripción del producto: Sika® MiniPack Mortero Rápido para Fijaciones es un mortero monocomponente de fraguado rápido listo para su uso. Usos: Sika® MiniPack Mortero Rápido para Fijaciones está especialmente indicado para aplicaciones donde se requiera un desarrollo rápido de las resistencias, tales como: . Fijación de soportes metálicos. . Fijación de anclajes, pernos expansivos, varillas etc. . Instalación de marcos de puertas y ventanas. . Anclaje de señales, barandillas etc.
