# Mortero monocomponente de fraguado rápido, a base de cemento, Sika® MiniPack Mortero Rápido para Fijaciones de Sika. Gris

- Propiedad del archivo: CONSTRUNARIO
- Formato: FIEBDC-3/2012
- Programa: Construnario Versión 3.51
- Fecha de los precios: 06/03/2024
- Divisa: EUR

**182897SIK** kg Mortero monocomponente de fraguado rápido, a base de cemento, Sika® MiniPack Mortero Rápido para Fijaciones de Sika. Gris
Sika® MiniPack Mortero Rápido para Fijaciones Mortero de fraguado rápido a base de cemento Descripción del producto: Sika® MiniPack Mortero Rápido para Fijaciones es un mortero monocomponente de fraguado rápido listo para su uso. Usos: Sika® MiniPack Mortero Rápido para Fijaciones está especialmente indicado para aplicaciones donde se requiera un desarrollo rápido de las resistencias, tales como: . Fijación de soportes metálicos. . Fijación de anclajes, pernos expansivos, varillas etc. . Instalación de marcos de puertas y ventanas. . Anclaje de señales, barandillas etc.
