# Imprimación para soportes de hormigón Igol® A

- Propiedad del archivo: CONSTRUNARIO
- Formato: FIEBDC-3/2012
- Programa: Construnario Versión 3.51
- Fecha de los precios: 06/03/2024
- Divisa: EUR
- Código: sika-sau (12/03/2024)

**PUSIK-355** m2 Imprimación para soportes de hormigón Igol® A
Imprimación para soportes de hormigón, mediante una emulsión bituminosa de carácter aniónico, sin cargas y con alta fluidez, en base agua y totalmente exento de disolventes, tipo Igol A o similar, homologado según norma UNE 104-231 (tipo EA) DBI 2282, aplicado por medio de métodos manuales mediante brocha, rodillo o pistola, con un consumo de entre 0,6 - 0,8 kg/m2 en dos capas, siguiendo las indicaciones de la Hoja Técnica del producto, incluyendo suministro de materiales, aplicación, medios auxiliares y eliminación de residuos a vertedero.

| Código | Ud | Descripción | Rendimiento | Precio |
|---|---|---|---|---|
| 93806SIK | kg | Emulsión bituminosa de carácter aniónico, sin cargas, Igol®-A de Sika.Negro (material) | 0.700 | 0 |
| MOC001 | h | Oficial 1ª (mano de obra) | 0.250 | 0 |
| MOC002 | h | Peón especialista (mano de obra) | 0.250 | 0 |

## Recursos

**93806SIK** kg Emulsión bituminosa de carácter aniónico, sin cargas, Igol®-A de Sika.Negro
Igol®-A Emulsión bituminosa de carácter aniónico, sin cargas Descripción del producto: Emulsión bituminosa preparada con agentes emulsionantes químicos de carácter aniónico y sin cargas, de muy alta fluidez. Usos: . Tratamientos de imprimación. . Impermeabilización de muros verticales, cimientos y construcción de obras públicas, en general. . Protección económica de superficies de hormigón, en general, aplicada en una o varias capas, dependiendo del servicio requerido.
