# Emulsión bituminosa de carácter aniónico, sin cargas, Igol®-A de Sika.Negro

- Propiedad del archivo: CONSTRUNARIO
- Formato: FIEBDC-3/2012
- Programa: Construnario Versión 3.51
- Fecha de los precios: 06/03/2024
- Divisa: EUR

**93806SIK** kg Emulsión bituminosa de carácter aniónico, sin cargas, Igol®-A de Sika.Negro
Igol®-A Emulsión bituminosa de carácter aniónico, sin cargas Descripción del producto: Emulsión bituminosa preparada con agentes emulsionantes químicos de carácter aniónico y sin cargas, de muy alta fluidez. Usos: . Tratamientos de imprimación. . Impermeabilización de muros verticales, cimientos y construcción de obras públicas, en general. . Protección económica de superficies de hormigón, en general, aplicada en una o varias capas, dependiendo del servicio requerido.
