# Impermeabilización de paramentos horizontales con Sistema SikaProof A+ -12

- Propiedad del archivo: CONSTRUNARIO
- Formato: FIEBDC-3/2012
- Programa: Construnario Versión 3.51
- Fecha de los precios: 06/03/2024
- Divisa: EUR
- Código: sika-sau (12/03/2024)

**PUSIK-370** m2 Impermeabilización de paramentos horizontales con Sistema SikaProof A+ -12
Impermeabilización y protección de estructuras enterradas de hormigón armado mediante el Sistema SikaProof o similar, compuesto por una lámina preconformada de 1.75 mm de espesor total, SikaProof® A+ 12, completamente adherida a la estructura de hormigón armado enterrada y sin migración lateral de agua, formada por una membrana impermeable de 1.20 mm de espesor de poliolefina flexible (FPO) de color amarillo claro y una capa de adhesión híbrida cementosa modificada con adhesivos poliméricos de color gris, suministrada en rollos de 1 ó 2 m de ancho, con resistencia al impacto > 400mm (EN 12691), resistencia a tracción > 12 MPa (EN 12311-2 Método B) y elongación > 600% (EN 12311- 1 Método B), con alta estanqueidad frente al envejecimiento, ambientes alcalinos y productos químicos (EN1847 / EN 1928 Método B – 24h/60kPa), y sin migración lateral de agua ensayada hasta 7 bares (ASTM D5385 Modificado), con alta flexibilidad y capacidad de puenteo de fisuras, resistente a medios agresivos disueltos en aguas subterráneas y/o contenidos en el terreno, apto como barrera contra el gas metano y el gas radón, y con resistencia a la penetración de raíces (CEN/TS 14416), instalado en el trasdós de la estructura sobre soporte nivelado con baja rugosidad, y protegido mediante un geotextil de al menos 300 g/m2 como Sarnavelt A 300, previo a la colocación del armado y vertido del hormigón, aplicado en frio, incluso parte proporcional de cintas auxiliares de cauchobutilo SikaProof Tape A+ para uniones y detalles que conforman el sistema, siguiendo las indicaciones de la Hoja Técnica del producto, incluyendo suministro de materiales, aplicación, medios auxiliares y eliminación de residuos a vertedero.

| Código | Ud | Descripción | Rendimiento | Precio |
|---|---|---|---|---|
| 571641SIK | m2 | Lámina de impermeabilización adherida FPO para estructuras enterradas, SikaProof® A+ 12 de Sika. (2 x 20 m) (material) | 1.050 | 0 |
| 571628SIK | m | Cinta autoadhesiva para uniones por la cara interna del sistema SIKAPROOF, SikaProof® Tape A+ de Sika (0.15x25m) (material) | 0.500 | 0 |
| 111162SIK | m2 | Capa de nivelación de polipropileno S-Felt A-300 de SIka. 300gr/m2 (2.00x50m) (material) | 1.150 | 0 |
| MOC001 | h | Oficial 1ª (mano de obra) | 0.400 | 0 |
| MOC002 | h | Peón especialista (mano de obra) | 0.400 | 0 |

## Recursos

**571641SIK** m2 Lámina de impermeabilización adherida FPO para estructuras enterradas, SikaProof® A+ 12 de Sika. (2 x 20 m)
SikaProof® A+ 12 Membrana de FPO pre-aplicada y totalmente adherida para impermeabilización de estructuras enterradas. Descripción del producto: Es una membrana a base de poliolefina (FPO) para la impermeabilización de estructuras enterradas de hormigón armado. Se coloca flotante sobre soportes preparados o encofrados antes de fijar la armadura y verter el hormigón. Es una lámina preconformada con una capa de adhesión híbrida especial sobre la membrana que proporciona una unión permanente con el hormigón fresco. Los solapes se sellan con cintas de aplicación en frío. El espesor total es de 1,75 mm con una membrana de 1,20 mm de espesor. Usos: Solo puede ser utilizado por experimentados profesionales Impermeabilización y protección del hormigón para cimentaciones y estructuras enterradas frente a la entrada de aguas subterráneas. Es adecuado para: . Losas de cimentación de hormigón armado . Muros de hormigón armado con encofrados a una y dos caras . Obras de ampliación y rehabilitación . Estructuras prefabricadas

**571628SIK** m Cinta autoadhesiva para uniones por la cara interna del sistema SIKAPROOF, SikaProof® Tape A+ de Sika (0.15x25m)
SikaProof® Tape A+ Cinta autoadhesiva para la unión interna del sistema de impermeabilización sikaproof a+. Descripción del producto SikaProof® Tape A+ es una cinta autoadhesiva basada en un adhesivo de poliacrilato y un film protector. Usos Solo puede ser utilizado por profesionales experimentados. Sellado y pegado de juntas, conexiónes y detalles dentro del sistema de membranas SikaProof® A+.

**111162SIK** m2 Capa de nivelación de polipropileno S-Felt A-300 de SIka. 300gr/m2 (2.00x50m)
SARNAFELT A 300 Es una capa de nivelación fabricada de polipropileno. Usos Se usa como capa de nivelación entre las membranas Sarnafil® o Sikaplan® y las superficies rugosas. Características - Ventajas Resistente al betún. Imputrescible. Alta resistencia al ataque bacteriano. Certificados - Normas Reacción al fuego: clase E según la norma EN 13501-1. Sistema de gestión de calidad según la norma EN ISO 9001/14001.
