# Impermeabilización de paramentos verticales con Sistema SikaProof P-12

- Propiedad del archivo: CONSTRUNARIO
- Formato: FIEBDC-3/2012
- Programa: Construnario Versión 3.51
- Fecha de los precios: 06/03/2024
- Divisa: EUR
- Código: sika-sau (12/03/2024)

**PUSIK-376** m2 Impermeabilización de paramentos verticales con Sistema SikaProof P-12
Impermeabilización y protección de estructuras enterradas de hormigón armado verticales con Sistema SikaProof P o similar, realizado con una membrana autoadherida preconformada de FPO con hotmel adhesivo en forma de rejilla, Sistema SikaProof P-12, de adhesión continua y sin migración lateral de agua, de 1,2mm de espesor, 1m de ancho y 20m de longitud el rollo, con certificado CE según la norma EN 13967:2012, con resistencia al impacto > 200mm y a rotura > 200N , con alta estanqueidad, flexibilidad y capacidad de puenteo de fisuras, con una elongación > 350%, resistente a medios agresivos disueltos en aguas subterráneas y/o contenidos en el terreno, permeable al gas metano y con certificado E-215/2011 de permeabilidad al gas radón y resistente a la penetración de raíces, instalado en el trasdós de la estructura sobre soporte nivelado con baja rugosidad, aplicado en frio sobre hormigón endurecido, fijada mediante imprimación con SikaProof Primer-01 para adhesión y sellado de la lámina, incluso parte proporcional de cintas auxiliares de cauchobutilo SikaProof Extape 150 para uniones transversales y SikaProof Patch 200 para el sellado posterior de uniones externas, huecos de espadines y daños locales que conforman el sistema, y protegido mediante un geotextil de al menos 300 g/m2 en el trasdós de la estructura, siguiendo las indicaciones de la Hoja Técnica del producto, incluyendo suministro de materiales, aplicación, medios auxiliares y eliminación de residuos a vertedero.

| Código | Ud | Descripción | Rendimiento | Precio |
|---|---|---|---|---|
| 482389SIK | m2 | Lámina de FPO autoadherida para estructuras enterradas (1x20m), SikaProof® P-12 de Sika (material) | 1.100 | 0 |
| 491156SIK | kg | Imprimación para el sistema SikaProof® Primer-01 de Sika.12,5kg (material) | 0.300 | 0 |
| 111162SIK | m2 | Capa de nivelación de polipropileno S-Felt A-300 de SIka. 300gr/m2 (2.00x50m) (material) | 1.150 | 0 |
| MOC001 | h | Oficial 1ª (mano de obra) | 0.400 | 0 |
| MOC002 | h | Peón especialista (mano de obra) | 0.400 | 0 |

## Recursos

**482389SIK** m2 Lámina de FPO autoadherida para estructuras enterradas (1x20m), SikaProof® P-12 de Sika
SikaProof® P-12 Membrana autoadhesiva de FPO post-aplicada para impermeabilizaciones completamente Adheridas de estructuras subterráneas. Descripción del producto: Es una membrana autoadherida de poliolefina flexible (FPO) para la impermeabilización post-aplicada de estructuras enterradas de hormigón armado existentes. El espesor de la membrana es de 1,2 mm. SikaProof® P-12 es una lámina preconformada por una capa adhesiva y se aplica en frío sobre la estructura de hormigón imprimada con SikaProof® Primer-01 mediante un simple proceso despegado y pegado. Usos: Solo puede ser utilizado e instalado por profesionales experimentados. Impermeabilización y protección del hormigón para cimentaciones y estructuras enterradas frente a la entrada de agua subterránea. Adecuado para su uso en: . Losas horizontales o recrecidos . Muros . Ampliaciones y trabajos de reconstrucción . Estructuras prefabricadas

**491156SIK** kg Imprimación para el sistema SikaProof® Primer-01 de Sika.12,5kg
SikaProof® Primer-01 Imprimación para sistemas de impermeabilización de láminas adheridas. Descripción del producto Es una dispersión de disolvente a base de goma sintética, que se utiliza como imprimación para el sistema de impermeabilización con membrana autoadhesiva SikaProof®. Usos Sólo debe ser instalado por profesionales experimentados. Para obtener una óptima y completa adhesión del siguiente sistema: SikaProof® P - Sistema de impermeabilización a base de membranas autoadhesivas post-aplicadas: Como imprimación sobre el hormigón y otros soportes cementosos.

**111162SIK** m2 Capa de nivelación de polipropileno S-Felt A-300 de SIka. 300gr/m2 (2.00x50m)
SARNAFELT A 300 Es una capa de nivelación fabricada de polipropileno. Usos Se usa como capa de nivelación entre las membranas Sarnafil® o Sikaplan® y las superficies rugosas. Características - Ventajas Resistente al betún. Imputrescible. Alta resistencia al ataque bacteriano. Certificados - Normas Reacción al fuego: clase E según la norma EN 13501-1. Sistema de gestión de calidad según la norma EN ISO 9001/14001.
