# Impermeabilización estructuras enterradas con el Sistema SikaProof P-1201

- Propiedad del archivo: CONSTRUNARIO
- Formato: FIEBDC-3/2012
- Programa: Construnario Versión 3.51
- Fecha de los precios: 06/03/2024
- Divisa: EUR
- Código: sika-sau (12/03/2024)

**PUSIK-377** m2 Impermeabilización estructuras enterradas con el Sistema SikaProof P-1201
Impermeabilización y protección de estructuras enterradas de hormigón armado ejecutadas con Sistema SikaProof P1201 o similar, compuesto por una membrana de 1,20 mm de espesor de polilefina flexible (FPO) de color amarillo claro, Sistema SikaProof P-1200, 1,00 m de ancho y 20 m de longitud el rollo, con certificado CE según la norma EN 13967, con resistencia al impacto > 400mm (EN 12691) , con alta estanqueidad, flexibilidad y capacidad de puenteo de fisuras, con una elongación > 450% (EN 12311-2), con alta resistencia frente al envejecimiento, ambientes alcalinos y productos químicos así como a medios agresivos disueltos en aguas subterráneas y/o contenidos en el terreno, apto como barrera contra el gas metano y el gas radón, y con resistencia a la penetración de raíces, instalada en el trasdós de la estructura sobre un soporte adecuado de hormigón endurecido, adherida mediante el adhesivo de poliuretano SikaProof Adhesive-01 para la nivelación, adhesión y sellado de la lámina, incluso parte proporcional de cintas auxiliares que conforman el sistema, como SikaProof FixTape-50 y SikaProof Patch 200 B para el sellado posterior de uniones externas, huecos de espadines y daños locales, así como el sistema Sikadur Combiflex SG para el tratamiento de las juntas de dilatación, y protegido mediante un geotextil de al menos 300 g/m2 en el trasdós de la estructura, siguiendo las indicaciones de la Hoja Técnica del producto, incluyendo suministro de materiales, aplicación, medios auxiliares y eliminación de residuos a vertedero.

| Código | Ud | Descripción | Rendimiento | Precio |
|---|---|---|---|---|
| 531967SIK | m2 | Membrana de poliolefina flexible FPO SikaProof® P-1201 System de Sika (1x20m) (material) | 1.050 | 0 |
| 532011SIK | kg | Adhesivo de poliuretano para el sistema de impermeabilización, SikaProof® Adhesive-01 de Sika. 30kg (material) | 1.500 | 0 |
| 111162SIK | m2 | Capa de nivelación de polipropileno S-Felt A-300 de SIka. 300gr/m2 (2.00x50m) (material) | 1.150 | 0 |
| MOC001 | h | Oficial 1ª (mano de obra) | 0.400 | 0 |
| MOC002 | h | Peón especialista (mano de obra) | 0.400 | 0 |

## Recursos

**531967SIK** m2 Membrana de poliolefina flexible FPO SikaProof® P-1201 System de Sika (1x20m)
SikaProof® P-1201 System Sistema de impermeabilización a base de membranas de FPO completamente adheridas y post-aplicadas para estructuras enterradas. Descripción del producto: Es un sistema de impermeabilización de láminas totalmente adheridas para estructuras de hormigón armado. Consiste en una membrana a base de poliolefina flexible (FPO) SikaProof® P-1200 y un adhesivo de PU de 2 componentes Sika-Proof® Adhesive-01. SikaProof® P-1201 System se aplica a posteriori y en frío sobre la estructura de hormigón armado una vez endurecido, sin el uso de calor o llamas. Usos: Protección frente a la humedad, impermeabilización y protección del hormigón en cimentaciones y otros tipos de estructuras enterradas contra la entrada de agua. Apto para su uso en: . Muros verticales de hormigón armado . Losas horizontales de hormigón armado, salientes, tableros y podios . Ampliaciones y trabajos de reconstrucción . Estructuras prefabricadas

**532011SIK** kg Adhesivo de poliuretano para el sistema de impermeabilización, SikaProof® Adhesive-01 de Sika. 30kg
SikaProof® Adhesive-01 Adhesivo de poliuretano para el sistema de impermeabilización SikaProof. Descripción del producto Es un adhesivo tixotrópico de poliuretano de 2 componentes. Es parte del sistema SikaProof® P-1201 y se utiliza para adherir la membrana SikaProof® P-1200 al hormigón u otros soportes cementosos adecuados. Usos Solo puede ser utilizado por profesionales experimentados. Se utiliza para adherir la membrana impermeable SikaProof® P-1200 al hormigón armado para formar un sistema de impermeabilización de membranas totalmente adheridas que se utiliza en sótanos y otras estructuras subterráneas.

**111162SIK** m2 Capa de nivelación de polipropileno S-Felt A-300 de SIka. 300gr/m2 (2.00x50m)
SARNAFELT A 300 Es una capa de nivelación fabricada de polipropileno. Usos Se usa como capa de nivelación entre las membranas Sarnafil® o Sikaplan® y las superficies rugosas. Características - Ventajas Resistente al betún. Imputrescible. Alta resistencia al ataque bacteriano. Certificados - Normas Reacción al fuego: clase E según la norma EN 13501-1. Sistema de gestión de calidad según la norma EN ISO 9001/14001.
