# Impermeabilización estructuras enterradas con láminas de PVC de 1,5 mm de espesor

- Propiedad del archivo: CONSTRUNARIO
- Formato: FIEBDC-3/2012
- Programa: Construnario Versión 3.51
- Fecha de los precios: 06/03/2024
- Divisa: EUR
- Código: sika-sau (12/03/2024)

**PUSIK-378** m2 Impermeabilización estructuras enterradas con láminas de PVC de 1,5 mm de espesor
Impermeabilización y protección de estructuras enterradas con membranas impermeables Sikaplan WP 1100-15HL o similar, a base de PVC-P virgen y sin plastificantes, de 1,5 mm de espesor, flexible y homogénea, con una capa de señalización, con certificado CE según la norma EN 13491 resistente a las raíces y a los microorganismos, a las aguas blandas y ambientes alcalinos, con una elongación mayor al 300% y resistencia al punzonamiento estático de 1.75 kN, instalada en el trasdós de la estructura de manera flotante mediante fijaciónes, sobre un soporte adecuado previo a la colocación del armado y vertido del hormigón, aplicado en frío, realización de uniones mediante soldadura de aire caliente siguiendo las indicaciones de la Hoja Técnica del producto, incluyendo suministro de materiales, aplicación, medios auxiliares y eliminación de residuos a vertedero.

| Código | Ud | Descripción | Rendimiento | Precio |
|---|---|---|---|---|
| 57390SIK | m2 | Lámina de PVC para impermeabilización de cimentaciones, Sikaplan® WP 1100-15 HL de Sika (material) | 1.100 | 0 |
| MOC001 | h | Oficial 1ª (mano de obra) | 0.400 | 0 |
| MOC002 | h | Peón especialista (mano de obra) | 0.400 | 0 |

## Recursos

**57390SIK** m2 Lámina de PVC para impermeabilización de cimentaciones, Sikaplan® WP 1100-15 HL de Sika
Sikaplan® WP 1100-15 HL Membrana de impermeabilización para estructuras enterradas y túneles. Descripción del producto: Es una membrana impermeable flexible y homogénea, con una capa de señalización a base de policloruro de vinilo (PVC-P) de primera calidad. Usos: Impermeabilización de túneles y estructuras enterradas contra la entrada de agua.
