# Espuma elástica de poliuretano p/inyección en cortes de vía de agua temporal, Sika® Injection-105 de Sika. Marrón

- Propiedad del archivo: CONSTRUNARIO
- Formato: FIEBDC-3/2012
- Programa: Construnario Versión 3.51
- Fecha de los precios: 06/03/2024
- Divisa: EUR

**182668SIK** kg Espuma elástica de poliuretano p/inyección en cortes de vía de agua temporal, Sika® Injection-105 de Sika. Marrón
Sika® Injection-105 Espuma elástica de Poliuretano para inyección en cortes de vía de agua temporal Descripción del producto Sika® Injection-105 espuma de inyección acuareactiva de poliuretano de rápida formación, libre de disolvente, de baja viscosidad, la cual cura formando una espuma compacta y elástica con una estructura celular fina. Usos . Sika® Injection-105 se usa para cortes de agua temporales con fuertes filtraciones en fisuras con y sin movimiento, juntas y huecos en hormigón, mampostería y piedra natural, además de en pozos de cimentación y trabajos de pilotaje. . Sika® Injection-105 es adecuado para estructuras donde se prevea algún pequeño movimiento. . Para conseguir la estanqueidad (impermeabilización) permanente se debe inyectar Sika® Injection-201 posteriormente.
