# Barrera antihumedad (DPC) basada en silanos para tratamiento de humedades por capilaridad, SikaMur® InjectoCream-100 de Sika. 600cm3, blanco

- Propiedad del archivo: CONSTRUNARIO
- Formato: FIEBDC-3/2012
- Programa: Construnario Versión 3.51
- Fecha de los precios: 06/03/2024
- Divisa: EUR

**175179SIK** u Barrera antihumedad (DPC) basada en silanos para tratamiento de humedades por capilaridad, SikaMur® InjectoCream-100 de Sika. 600cm3, blanco
SikaMur® InjectoCream-100 Barrera antihumedad (DPC) basada en silanos para tratamiento de humedades por capilaridad Descripción del Producto SikaMur® InjectoCream-100 es un nuevo concepto para el control de humedades por capilaridad. SikaMur® InjectoCream-100 es una sustancia que se inyecta en una serie de taladros realizados sobre mortero ó mampostería mediante pistola, no es necesaria una bomba de inyección. Una única inyección en el mortero, dispersará al SikaMur® InjectoCream-100 en el muro y creará una barrera repelente al agua (DPC-Damp Proof Course) bloqueando la humedad ascendente en el futuro. Usos SikaMur® InjectoCream-100 puede utilizarse para el tratamiento de humedades por capilaridad sobre la mayoría de soportes en muros: . Ladrillo. . Muros con cámara de aire. . Paredes de piedra, ...
