# Inyecciones permanentes de gel poliacrílico elástico Sika Injection-304

- Propiedad del archivo: CONSTRUNARIO
- Formato: FIEBDC-3/2012
- Programa: Construnario Versión 3.51
- Fecha de los precios: 06/03/2024
- Divisa: EUR
- Código: sika-sau (12/03/2024)

**PUSIK_383** kg Inyecciones permanentes de gel poliacrílico elástico Sika Injection-304
Gel de inyección poliacrílico elástico para impermeabilizaciones y sellados permanentes, de muy baja viscosidad (~ 7mPa·s), con un tiempo de gelificación variable y ajustable, con certificado de potabilidad alemán KTW, tipo Sika Injection-304 o similar, que en contacto con agua forma un gel impermeable, elástico y sólido con muy buena adherencia tanto a soportes secos como húmedos, para el sellado de externo en el trasdós de la estructura, sellado de juntas de dilatación y construcción, en terrenos húmedos o saturados de agua, inyección tubo SikaFuko y compartimentos de membranas dañadas, e incluso consolidación de terrenos no cohesivos con baja permeabilidad, con capacidad de absorber y liberar la humedad de forma reversible, insoluble en agua e hidrocarburos y resistente a los ácidos y álcalis, aplicado mediante bomba de inyección bicomponente, siguiendo las indicaciones de la Hoja Técnica del producto, incluyendo suministro de materiales, aplicación, medios auxiliares y eliminación de residuos a vertedero.

| Código | Ud | Descripción | Rendimiento | Precio |
|---|---|---|---|---|
| 152716SIK | kg | Gel de inyección poliacrílico elástico para sellados estancos permanentes, Sika® Injection-304 de Sika (material) | 0.100 | 0 |
| MOC001 | h | Oficial 1ª (mano de obra) | 0.200 | 0 |
| MOC002 | h | Peón especialista (mano de obra) | 0.200 | 0 |

## Recursos

**152716SIK** kg Gel de inyección poliacrílico elástico para sellados estancos permanentes, Sika® Injection-304 de Sika
Sika® Injection-304 Gel de inyección poliacrílico elástico para sellados estancos permanentes. Descripción del producto: Es una resina de inyección poliacrílica de muy baja viscosidad, elástica y de rápida gelificación, con un tiempo de gelificación variable y adaptable. El material reacciona para formar un gel impermeable, elástico y sólido con buena adherencia tanto en soportes secos y húmedos. Usos: Solo puede ser utilizado por profesionales experimentados. . Sellado de todo tipo de elementos de construcción con fugas en terrenos húmedos o saturados de agua. . Sistema de sellado por inyección externa, posterior a la construcción, para juntas de construcción, de dilatación y de tuberías de drenaje, que estén cubiertas con tierra húmeda o saturada de agua, por ejemplo, inyección de muro cortina. . Consolidación de terrenos no cohesivos con baja permeabilidad.
