# Inyecciones para corte de vías de agua con resina de poliuretano SikaFix-210

- Propiedad del archivo: CONSTRUNARIO
- Formato: FIEBDC-3/2012
- Programa: Construnario Versión 3.51
- Fecha de los precios: 06/03/2024
- Divisa: EUR
- Código: sika-sau (12/03/2024)

**PUSIK_385** kg Inyecciones para corte de vías de agua con resina de poliuretano SikaFix-210
Resina de inyección de poliuretano de altas resistencias para impermeabilizaciones y sellados permanentes, y estabilización de terrenos, tipo SikaFix-210 o similar, de muy rápida reacción con tiempos de gelificación cortos, alta capacidad de penetración y alta resistencia final, con una resistencia a compresión de 80 MPa y a flexión de 70 Mpa, adecuado para inyecciones en condiciones secas, húmedas e incluso con agua a presión, en contacto con agua forma una espuma rígida, con un aumento de volumen de unas 3 veces, con opción de acelerarse para cortes de vías de agua con muy fuertes presiones con SikaFix AC-21, aplicado mediante bomba de inyección bicomponente, siguiendo las indicaciones de la Hoja Técnica del producto, incluyendo suministro de materiales, aplicación, medios auxiliares y eliminación de residuos a vertedero.

| Código | Ud | Descripción | Rendimiento | Precio |
|---|---|---|---|---|
| 455538SIK | kg | Resina de poliuretano alta resistencia, SikaFix®-210 de Sika (material) | 0.100 | 0 |
| MOC001 | h | Oficial 1ª (mano de obra) | 0.200 | 0 |
| MOC002 | h | Peón especialista (mano de obra) | 0.200 | 0 |

## Recursos

**455538SIK** kg Resina de poliuretano alta resistencia, SikaFix®-210 de Sika
SikaFix®-210 Resina de poliuretano de alta resistencia para inyecciones de sellado y estabilización del terreno en túneles y la minería. Descripción del producto: Es una resina a base de poliuretano de rápida reacción con tiempos de gelificación cortos y alta resistencia final. Usos: Solo puede ser utilizado por profesionales experimentados. Se utiliza para realizar inyecciones permanentes y duraderas de sellado y estabilización del terreno de los encabezamientos en la construcción de túneles y la minería. SikaFix®-210 también se utiliza para la estabilización de paredes de roca sueltas, huecos y superficies inestables. Es adecuado para inyección en condiciones secas, húmedas y mojadas, incluyendo el sellado alrededor de las zonas donde hay presencia de agua en rocas, presas de mampostería, paredes de túneles, etc. SikaFix®-210 puede acelerarse con SikaFix® AC-21 para aplicaciónes de corte de vías de agua durante las obras de construcción, es decir, en caso de afluencia de agua inesperada. En situaciones con mucha presión de agua y si es necesaria una acción espumante más rápida, la mezcla de SikaFix®-210 y SikaFix® AC-21 puede acelerarse aún más con la adición de SikaFix® AC-21 SF.
