# Colocación de inyectores para realización de inyecciones profunda en juntas y fisuras

- Propiedad del archivo: CONSTRUNARIO
- Formato: FIEBDC-3/2012
- Programa: Construnario Versión 3.51
- Fecha de los precios: 12/03/2024
- Divisa: EUR
- Código: sika-sau

**PUSIK_387** m Colocación de inyectores para realización de inyecciones profunda en juntas y fisuras (06/03/2024)
Realización de taladros secantes al plano de la junta/fisura del elemento de hormigón, con un ángulo de 45º y diámetro 2 mm mayor al del inyector; la distancia entre taladros depende del espesor del elemento, cada 20 cm aproximadamente, realizados a tresbolillo; y colocación de inyectores (packers) adecuados, incluyendo suministro de materiales, aplicación, medios auxiliares y eliminación de residuos a vertedero.

| Código | Ud | Descripción | Rendimiento | Precio |
|---|---|---|---|---|
| W4111SIK | u | Inyector de resinas (maquinaria; 22/11/2023) | 5.000 | 0 |
| MOC001 | h | Oficial 1ª (mano de obra; 01/03/2023) | 0.500 | 0 |
| MOC002 | h | Peón especialista (mano de obra; 29/02/2024) | 0.500 | 0 |
