# Perfil hidroexpansivo, para el sellado de juntas, 5 mm espesor, rollo 20m, SikaSwell®-P de Sika. Rojo

- Propiedad del archivo: CONSTRUNARIO
- Formato: FIEBDC-3/2012
- Programa: Construnario Versión 3.51
- Fecha de los precios: 06/03/2024
- Divisa: EUR

**69376SIK** m Perfil hidroexpansivo, para el sellado de juntas, 5 mm espesor, rollo 20m, SikaSwell®-P de Sika. Rojo
SikaSwell®-P Perfil hidroexpansivo, para el sellado de juntas Descripción del producto: Perfil hidroexpansivo que expanden en contacto con agua Usos: Para sellado de: . En juntas de construcción . Pasatubos a través de paredes y losas. . Juntas de construcción de hormigón prefabricado. . Juntas de construcción en dovelas en túneles. . Unión entre tuberías. . Alrededor de todo tipo de tubos o conducciones pasantes en el hormigón
