# Perfil hidroexpansivo SikaSwell® P 2010

- Propiedad del archivo: CONSTRUNARIO
- Formato: FIEBDC-3/2012
- Programa: Construnario Versión 3.51
- Fecha de los precios: 06/03/2024
- Divisa: EUR
- Código: sika-sau (12/03/2024)

**PUSIK-390** m Perfil hidroexpansivo SikaSwell® P 2010
Perfil hidroexpansivo polimérico para el sellado de juntas de construcción que expande en contacto con agua, tipo SikaSwell P - 2010 o similar, con certificaciones de ensayo de estanqueidad (STUVA), ensayo de envejecimiento (FH Aachen) y ensayo de perfiles hidroexpansivos (PSB Corporation), siguiendo las indicaciones de la Hoja Técnica del producto, incluyendo suministro de materiales, aplicación, medios auxiliares y eliminación de residuos a vertedero.

| Código | Ud | Descripción | Rendimiento | Precio |
|---|---|---|---|---|
| 69373SIK | m | Perfil hidroexpansivo, para el sellado de juntas, 10 mm espesor, rollo 10m, SikaSwell®-P de Sika. Rojo (material) | 1.000 | 0 |
| MOC001 | h | Oficial 1ª (mano de obra) | 0.300 | 0 |
| MOC002 | h | Peón especialista (mano de obra) | 0.300 | 0 |

## Recursos

**69373SIK** m Perfil hidroexpansivo, para el sellado de juntas, 10 mm espesor, rollo 10m, SikaSwell®-P de Sika. Rojo
SikaSwell®-P Perfil hidroexpansivo, para el sellado de juntas Descripción del producto: Perfil hidroexpansivo que expanden en contacto con agua Usos: Para sellado de: . En juntas de construcción . Pasatubos a través de paredes y losas. . Juntas de construcción de hormigón prefabricado. . Juntas de construcción en dovelas en túneles. . Unión entre tuberías. . Alrededor de todo tipo de tubos o conducciones pasantes en el hormigón
