# Masilla para el sellado de juntas de hormigonado, que expande en contacto con el agua, 300 cm3, SikaSwell® S-2 de Sika. Rojo

- Propiedad del archivo: CONSTRUNARIO
- Formato: FIEBDC-3/2012
- Programa: Construnario Versión 3.51
- Fecha de los precios: 06/03/2024
- Divisa: EUR

**69320SIK** u Masilla para el sellado de juntas de hormigonado, que expande en contacto con el agua, 300 cm3, SikaSwell® S-2 de Sika. Rojo
SikaSwell® S-2 Sellador expansivo hidrofílico de poliuretano. Descripción del producto: Es un sellador hidrofílico de poliuretano monocomponente que expande en contacto con agua para sellar todo tipo de juntas de construcción y penetraciones en hormigón. Usos: Sellado de juntas: . Juntas de construcción . Penetraciones de tubos y trabajos de acero a través de muros y losas . Alrededor de todo tipo de juntas de construcción y penetraciones . Juntas de construcción de tubos de cableado, etc. Fijación / Adhesión de perfiles expansivos: . Perfiles SikaSwell® P . Perfiles SikaSwell® A
