# Perfil hidroexpansivo SikaSwell® A 2005

- Propiedad del archivo: CONSTRUNARIO
- Formato: FIEBDC-3/2012
- Programa: Construnario Versión 3.51
- Fecha de los precios: 06/03/2024
- Divisa: EUR
- Código: sika-sau (12/03/2024)

**PUSIK-392** m Perfil hidroexpansivo SikaSwell® A 2005
Perfil hidroexpansivo acrílico para el sellado de juntas de construcción que expande en contacto con agua, tipo SikaSwell A - 2005 o similar, con certificaciones de ensayos bajo norma alemana para juntas de hormigónado (MPA NRW), test de funcionalidad para juntas de hormigónado y de presión de hinchamiento (WISSBAU) y largo tiempo de estabilidad mecánica (FH Aachen), siguiendo las indicaciones de la Hoja Técnica del producto, incluyendo suministro de materiales, aplicación, medios auxiliares y eliminación de residuos a vertedero.

| Código | Ud | Descripción | Rendimiento | Precio |
|---|---|---|---|---|
| 169788SIK | m | Perfil hidroexpansivo para el sellado de juntas, rojo, SikaSwell® A de Sika. Tipo 2005 (material) | 1.000 | 0 |
| MOC001 | h | Oficial 1ª (mano de obra) | 0.300 | 0 |
| MOC002 | h | Peón especialista (mano de obra) | 0.300 | 0 |

## Recursos

**169788SIK** m Perfil hidroexpansivo para el sellado de juntas, rojo, SikaSwell® A de Sika. Tipo 2005
SikaSwell® A Perfil expansivo acrílico para el sellado de juntas. Descripción del producto: Es un perfil acrílico de sellado que expande en contacto con agua para sellar todos los tipos de juntas y penetraciones en hormigón. Tiene un perfil rectangular y se encuentra disponible en varios tamaños. Usos: Para sellar: . Juntas de hormigónado. . Penetraciones de tubos y trabajos de acero a través de muros y losas. . Juntas de hormigónado en canaletas para cables, etc. . Alrededor de todo tipo de penetraciones a través del hormigón.
