# Perfil hidroexpansivo para el sellado de juntas, rojo, SikaSwell® A de Sika. Tipo 2005

- Propiedad del archivo: CONSTRUNARIO
- Formato: FIEBDC-3/2012
- Programa: Construnario Versión 3.51
- Fecha de los precios: 06/03/2024
- Divisa: EUR

**169788SIK** m Perfil hidroexpansivo para el sellado de juntas, rojo, SikaSwell® A de Sika. Tipo 2005
SikaSwell® A Perfil expansivo acrílico para el sellado de juntas. Descripción del producto: Es un perfil acrílico de sellado que expande en contacto con agua para sellar todos los tipos de juntas y penetraciones en hormigón. Tiene un perfil rectangular y se encuentra disponible en varios tamaños. Usos: Para sellar: . Juntas de hormigónado. . Penetraciones de tubos y trabajos de acero a través de muros y losas. . Juntas de hormigónado en canaletas para cables, etc. . Alrededor de todo tipo de penetraciones a través del hormigón.
