# Sellado de juntas de construcción Sistema SikaSwell

- Propiedad del archivo: CONSTRUNARIO
- Formato: FIEBDC-3/2012
- Programa: Construnario Versión 3.51
- Fecha de los precios: 06/03/2024
- Divisa: EUR
- Código: sika-sau (12/03/2024)

**PUSIK-394** m Sellado de juntas de construcción Sistema SikaSwell
Sellado de juntas de construcción mediante el sistema SikaSwell o similar, compuesto por un perfil hidroexpansivo tipo SikaSwell A - 2010 adherido al soporte mediante una masilla de poliuretano monocomponente que expande en contacto con el agua, SikaSwell S-2, siguiendo las indicaciones de la Hoja Técnica del producto, incluyendo suministro de materiales, aplicación, medios auxiliares y eliminación de residuos a vertedero.

| Código | Ud | Descripción | Rendimiento | Precio |
|---|---|---|---|---|
| 169890SIK | m | Perfil hidroexpansivo para el sellado de juntas, acrílico, SikaSwell® A de Sika. Tipo 2010 (material) | 1.000 | 0 |
| 69320SIK | u | Masilla para el sellado de juntas de hormigonado, que expande en contacto con el agua, 300 cm3, SikaSwell® S-2 de Sika. Rojo (material) | 0.160 | 0 |
| MOC001 | h | Oficial 1ª (mano de obra) | 0.300 | 0 |
| MOC002 | h | Peón especialista (mano de obra) | 0.300 | 0 |

## Recursos

**169890SIK** m Perfil hidroexpansivo para el sellado de juntas, acrílico, SikaSwell® A de Sika. Tipo 2010
SikaSwell® A Perfil expansivo acrílico para el sellado de juntas. Descripción del producto: Es un perfil acrílico de sellado que expande en contacto con agua para sellar todos los tipos de juntas y penetraciones en hormigón. Tiene un perfil rectangular y se encuentra disponible en varios tamaños. Usos: Para sellar: . Juntas de hormigónado. . Penetraciones de tubos y trabajos de acero a través de muros y losas. . Juntas de hormigónado en canaletas para cables, etc. . Alrededor de todo tipo de penetraciones a través del hormigón.

**69320SIK** u Masilla para el sellado de juntas de hormigonado
SikaSwell® S-2 Sellador expansivo hidrofílico de poliuretano. Descripción del producto: Es un sellador hidrofílico de poliuretano monocomponente que expande en contacto con agua para sellar todo tipo de juntas de construcción y penetraciones en hormigón. Usos: Sellado de juntas: . Juntas de construcción . Penetraciones de tubos y trabajos de acero a través de muros y losas . Alrededor de todo tipo de juntas de construcción y penetraciones . Juntas de construcción de tubos de cableado, etc. Fijación / Adhesión de perfiles expansivos: . Perfiles SikaSwell® P . Perfiles SikaSwell® A
