# Resina epoxi, Sikadur-Combiflex® Adhesive de Sika. Gris

- Propiedad del archivo: CONSTRUNARIO
- Formato: FIEBDC-3/2012
- Programa: Construnario Versión 3.51
- Fecha de los precios: 06/03/2024
- Divisa: EUR

**647899SIK** kg Resina epoxi, Sikadur-Combiflex® Adhesive de Sika. Gris
Sikadur-Combiflex® Adhesive ADHESIVO BICOMPONENTE EPOXI PARA EL SISTEMA SIKADUR COMBIFLEX® SG DESCRIPCION DEL PRODUCTO Sikadur-Combiflex® Adhesive es un adhesivo tixotrópico a base de resinas epoxi que forma parte del Sistema Sikadur Combiflex® SG para el sellado de la cinta impermeable de poliolefina flexible (FPO) sobre diferentes soportes. De uso interno y externo. Rango de temperaturas entre +10 ºC y +30 ºC. USOS Como adhesivo estructural para el Sistema Sikadur Combiflex® SG sobre diferentes soportes: - hormigón - Mampostería - Acero - Piedra natural
