# Tiras a base de poliolefina (TPO) sin armadura, banda Combiflex de Sika. 200 cm. Gris claro

- Propiedad del archivo: CONSTRUNARIO
- Formato: FIEBDC-3/2012
- Programa: Construnario Versión 3.51
- Fecha de los precios: 06/03/2024
- Divisa: EUR

**406612SIK** m Tiras a base de poliolefina (TPO) sin armadura, banda Combiflex de Sika. 200 cm. Gris claro
Sistema de sellado de altas prestaciones para juntas de construcción, dilatación conexión o grietas. Cuando se fija al soporte permite grandes e irregulares movimientos en más de una dirección, manteniendo un sellado de alta calidad.
