# Cinta waterstop flexible para el sellado de juntas de construcción Sika Waterbar® FB-125 de Sika

- Propiedad del archivo: CONSTRUNARIO
- Formato: FIEBDC-3/2012
- Programa: Construnario Versión 3.51
- Fecha de los precios: 06/03/2024
- Divisa: EUR

**674002SIK** m Cinta waterstop flexible para el sellado de juntas de construcción Sika Waterbar® FB-125 de Sika
Sika Waterbar® FB-125 Cinta waterstop flexible para el sellado de juntas de construcción. Descripción del producto Es una cinta waterstop híbrida con textura rugosa a base de poliolefina flexible (FPO). La cinta Sika Waterbar FB 125 es colocada en el hormigón fresco y quedará completamente embebido en el hormigón curado. Proporciona un sellado estanco y completamente adherido, evitando cualquier desbordamiento lateral de agua. Usos Está diseñado para el sellado de juntas, es una cinta waterstop interna y forma construcciones de hormigón estancas. Aplicaciones típicas: . Estructuras subterráneas y sótanos. . Estructuras de retención de aguas. . Plantas de tratamiento de aguas. . Piscinas. . Embalses. . Muros de contención Características . Adherido a la estructura de hormigón - no hay flujo lateral de agua. . Flexibilidad permanente. . Rápido y fácil de instalar. . Los rollos largos reducen el número de juntas. . No se necesitan herramientas ni equipos especiales. . Sin recesos adicionales y detalles de refuerzo. . Sin obstrucciones para el hormigonado. . Totalmente adherido para una fácil reparación en caso de fugas. . Resistente a todas las sustancias naturales del suelo y las aguas subterráneas. . Sistema robusto y duradero. . Se puede combinar con otros sistemas probados de impermeabilización / sellado de juntas de Sika.
