# Soportes de montaje ST-15

- Propiedad del archivo: CONSTRUNARIO
- Formato: FIEBDC-3/2012
- Programa: Construnario VersiĆ³n 3.51
- Fecha de los precios: 06/03/2024
- Divisa: EUR

**181486SIK** u Soportes de montaje ST-15
Soportes de montaje ST-15 de Sika, para Sika Waterbar FB-125, color gris, caja/60pc.
