# Preparación de superficie de pavimento de hormigón mediante granallado

- Propiedad del archivo: CONSTRUNARIO
- Formato: FIEBDC-3/2012
- Programa: Construnario Versión 3.51
- Fecha de los precios: 01/03/2023
- Divisa: EUR
- Código: sika-sau (12/03/2024)

**PUSIK-626** m2 Preparación de superficie de pavimento de hormigón mediante granallado (06/03/2024)
Preparación de superficie de pavimento de hormigón, mediante granallado del mismo, hasta conseguir una superficie de porosidad abierta, libre de lechadas, y restos de materiales que puedan impedir la adherencia del revestimiento, incluyendo aspirado del polvo generado, mano de obra, maquinaria necesaria y retirada de restos a vertedero.

| Código | Ud | Descripción | Rendimiento | Precio |
|---|---|---|---|---|
| MGEN-GRA | h | Granalladora de pavimentos (maquinaria) | 0.100 | 0 |
| MOC001 | h | Oficial 1ª (mano de obra) | 0.100 | 0 |
| MOC002 | h | Peón especialista (mano de obra; 29/02/2024) | 0.100 | 0 |
