# Imprimación de soporte con resina epoxi en base agua de baja viscosidad, tipo Sikafloor® EpoCem® Module

- Propiedad del archivo: CONSTRUNARIO
- Formato: FIEBDC-3/2012
- Programa: Construnario Versión 3.51
- Fecha de los precios: 06/03/2024
- Divisa: EUR
- Código: sika-sau (12/03/2024)

**PUSIK-235** m2 Imprimación de soporte con resina epoxi en base agua de baja viscosidad, tipo Sikafloor® EpoCem® Module
Imprimación de soporte con resina epoxi en base de agua de baja viscosidad, tipo Sikafloor® EpoCem® Module o similar, bicomponente, con un mezclado 1,14:2,86 de CompA:CompB (en peso), aplicado mediante brocha apropiada o rodillo, con un consumo aproximado de 0,2-0,3 kg/m2/capa en función del soporte, puede ser necesario dar dos capas de material, según indicaciones de la Hoja Técnica del producto, incluyendo suministro de materiales, aplicación, medios auxiliares y eliminación de residuos a vertedero.

| Código | Ud | Descripción | Rendimiento | Precio |
|---|---|---|---|---|
| 407235SIK | kg | Imprimación epoxi en base acuosa de dos componentes, Sikafloor® EpoCem® Module de Sika. Blanco (material) | 0.300 | 0 |
| MGEN054 | h | Rodillo giratorio de hilos (maquinaria) | 0.010 | 0 |
| MOC001 | h | Oficial 1ª (mano de obra) | 0.100 | 0 |
| MOC002 | h | Peón especialista (mano de obra) | 0.100 | 0 |

## Recursos

**407235SIK** kg Imprimación epoxi en base acuosa de dos componentes, Sikafloor® EpoCem® Module de Sika. Blanco
Sikafloor® EpoCem® Module Imprimación epoxi en base acuosa de dos componentes Descripción del producto: Imprimación epoxi en dispersión acuosa de dos componentes libre de disolventes. Usos: . Capa de adherencia para el Sikafloor®-81 EpoCem®. Sikafloor® EpoCem® Module se aplicará sólo cuando los soportes sean consistentes y poco porosos. En caso contrario, se recomienda aplicar el Sikafloor® 155WN.
