# Imprimación de soporte con resina epoxi en base agua, tipo Sikafloor®-150

- Propiedad del archivo: CONSTRUNARIO
- Formato: FIEBDC-3/2012
- Programa: Construnario Versión 3.51
- Fecha de los precios: 06/03/2024
- Divisa: EUR
- Código: sika-sau (12/03/2024)

**PUSIK-237** m2 Imprimación de soporte con resina epoxi en base agua, tipo Sikafloor®-150
Imprimación de soporte con resina epoxi 100% solidos de baja viscosidad, tipo Sikafloor®-150 o similar, bicomponente, provisto de marcado CE y Declaración de Prestaciones de acuerdo con EN 1504-2 - productos de protección superficial del hormigón - Revestimiento y marcado CE y Declaración de Prestaciones de acuerdo con EN 13813 - Material de pavimento de resina para uso interno en edificios; adherencia bajo tracción > 1,5 N/mm2 (fallo del hormigón), con un mezclado 74:26 de CompA:CompB (en peso), aplicado en una o dos capas mediante rodillo o rastra de goma, con un consumo aproximado de 0,3-0,5 kg/m2/capa según indicaciones de la Hoja Técnica del producto. Incluye suministro de materiales, aplicación, medios auxiliares y eliminación de residuos a vertedero.

| Código | Ud | Descripción | Rendimiento | Precio |
|---|---|---|---|---|
| 579474SIK | kg | Imprimación epoxi, de altas prestaciones y baja viscosidad., transparente, Sikafloor®-150 de Sika (material) | 0.400 | 0 |
| MGEN054 | h | Rodillo giratorio de hilos (maquinaria) | 0.010 | 0 |
| MOC001 | h | Oficial 1ª (mano de obra) | 0.100 | 0 |
| MOC002 | h | Peón especialista (mano de obra) | 0.100 | 0 |

## Recursos

**579474SIK** kg Imprimación epoxi, de altas prestaciones y baja viscosidad., transparente, Sikafloor®-150 de Sika
Sikafloor®-150 Imprimación epoxi, mortero de capa de raspado y mortero de revestimiento. Descripción del producto: Es una resina epoxi bi-componente, de baja viscosidad, multi propósito, la cual puede usarse como imprimación epoxi, mortero de nivelación y mortero de revestimiento. Usos: Solo puede ser utilizado por profesionales experimentados. . Imprimación para soportes de hormigón, soleras de cemento y morteros epoxi . Para soportes con absorción normal a alta. . Imprimación para todos los pavimentos Epoxi y PUR de Sika . Ligante para morteros autonivelantes y capas de mortero
