# Imprimación epoxi, de altas prestaciones y baja viscosidad., transparente, Sikafloor®-150 de Sika

- Propiedad del archivo: CONSTRUNARIO
- Formato: FIEBDC-3/2012
- Programa: Construnario Versión 3.51
- Fecha de los precios: 06/03/2024
- Divisa: EUR

**579474SIK** kg Imprimación epoxi, de altas prestaciones y baja viscosidad., transparente, Sikafloor®-150 de Sika
Sikafloor®-150 Imprimación epoxi, mortero de capa de raspado y mortero de revestimiento. Descripción del producto: Es una resina epoxi bi-componente, de baja viscosidad, multi propósito, la cual puede usarse como imprimación epoxi, mortero de nivelación y mortero de revestimiento. Usos: Solo puede ser utilizado por profesionales experimentados. . Imprimación para soportes de hormigón, soleras de cemento y morteros epoxi . Para soportes con absorción normal a alta. . Imprimación para todos los pavimentos Epoxi y PUR de Sika . Ligante para morteros autonivelantes y capas de mortero
