# Imprimación de soporte con resina epoxi en base agua de baja viscosidad, tipo Sikafloor®-151

- Propiedad del archivo: CONSTRUNARIO
- Formato: FIEBDC-3/2012
- Programa: Construnario Versión 3.51
- Fecha de los precios: 06/03/2024
- Divisa: EUR
- Código: sika-sau (12/03/2024)

**PUSIK-238** m2 Imprimación de soporte con resina epoxi en base agua de baja viscosidad, tipo Sikafloor®-151
Imprimación de soporte con resina epoxi 100% solidos de baja viscosidad, tipo Sikafloor®-151 o similar, bicomponente, provisto de marcado CE y Declaración de Prestaciones de acuerdo con EN 1504-2 - productos de protección superficial del hormigón - Revestimiento y marcado CE y Declaración de Prestaciones de acuerdo con EN 13813 - Material de pavimento de resina para uso interno en edificios; adherencia bajo tracción > 1,5 N/mm2 (fallo del hormigón), con un mezclado 85:15 de CompA:CompB (en peso), aplicado en una o dos capas mediante rodillo o rastra de goma, con un consumo aproximado de 0,3-0,5 kg/m2/capa, según indicaciones de la Hoja Técnica del producto. Incluye suministro de materiales, aplicación, medios auxiliares y eliminación de residuos a vertedero.

| Código | Ud | Descripción | Rendimiento | Precio |
|---|---|---|---|---|
| 579488SIK | kg | Producto base epoxi para uso como imprimación, mortero de nivelación y revestimiento de mortero, Sikafloor®-151 de Sika (material) | 0.400 | 0 |
| MGEN054 | h | Rodillo giratorio de hilos (maquinaria) | 0.010 | 0 |
| MOC001 | h | Oficial 1ª (mano de obra) | 0.100 | 0 |
| MOC002 | h | Peón especialista (mano de obra) | 0.100 | 0 |

## Recursos

**579488SIK** kg Producto base epoxi para uso como imprimación, mortero de nivelación y revestimiento de mortero, Sikafloor®-151 de Sika
Sikafloor®-151 Producto base epoxi que puede utilizarse como imprimación, mortero de nivelación y revestimiento de mortero. Descripción del producto: Es una resina epoxi bicomponente, de baja viscosidad y multiuso, que se puede utilizar como imprimación epoxi, mortero de nivelación y revestimiento de mortero. Usos: Solo puede ser utilizado por profesionales experimentados. . Imprimación sobre soportes de hormigón, morteros cementosos y morteros epoxi. . Para soportes con absorción media a baja. . Imprimación para sistemas de pavimentos realizados con Sikafloor®-263 SL N, Sikafloor®-264 N y Sikafloor®- 264. . Ligante para la nivelación de morteros y revestimientos de mortero . Capa previa a la aplicación de los productos Sikafloor®-263 SL N, Sikafloor®-264 N y Sikafloor®- 264.
