# Imprimación anticorrosiva a base de resinas epoxi y fosfato de zinc tipo Sikadur® Primer EG (Phosphate)

- Propiedad del archivo: CONSTRUNARIO
- Formato: FIEBDC-3/2012
- Programa: Construnario Versión 3.51
- Fecha de los precios: 06/03/2024
- Divisa: EUR
- Código: sika-sau (12/03/2024)

**PUSIK-239** m2 Imprimación anticorrosiva a base de resinas epoxi y fosfato de zinc tipo Sikadur® Primer EG (Phosphate)
Imprimación anticorrosiva de dos componentes, a base de resinas epoxi curadas con poliamidas, y fosfato de zinc, de color rojo óxido y con disolventes, tipo Sikadur® Primer EG (Phosphate) o similar, con excelente adherencia, muy buena resistencia a la intemperie, fácil de aplicar, compatible con la mayor parte de los revestimientos a base de resinas epoxi; adherencia sobre acero > 30 kg/cm2; Componente A '=9 partes; Componente B '= 1 parte; resistencia a temperaturas: Calor seco: hasta aprox. +100ºC / contacto ocasional: hasta +150ºC / calor húmedo hasta aprox. +50ºC; aplicado con rodillo de pelo corto, 0,250 -0,300 kg/m2 para un espesor teórico de película seca de 80 - 100 micras, siguiendo las indicaciones de la Hoja Técnica del producto. Incluye suministro de materiales, aplicación, medios auxiliares y eliminación de residuos a vertedero.

| Código | Ud | Descripción | Rendimiento | Precio |
|---|---|---|---|---|
| 120674SIK | kg | Imprimación anticorrosiva a base de resinas epoxi y fosfato de zinc, Sikadur® Primer EG (Phosphate) de Sika. Rojo óxido (material) | 0.300 | 0 |
| MGEN054 | h | Rodillo giratorio de hilos (maquinaria) | 0.010 | 0 |
| MOC001 | h | Oficial 1ª (mano de obra) | 0.100 | 0 |
| MOC002 | h | Peón especialista (mano de obra) | 0.100 | 0 |

## Recursos

**120674SIK** kg Imprimación anticorrosiva a base de resinas epoxi y fosfato de zinc, Sikadur® Primer EG (Phosphate) de Sika. Rojo óxido
Sikadur® Primer EG (Phosphate) Imprimación anticorrosiva a base de resinas epoxi y fosfato de zinc Descripción del producto: Imprimación anticorrosiva de dos componentes, a base de resinas epoxi curadas con poliamidas, y fosfato de zinc, de color rojo óxido y con disolventes. Usos: Protección anticorrosiva sobre acero, metales ferrosos y aluminio, previamente a la aplicación de pinturas de resinas epoxi (Sikaguard®, Colmasol®) en: . Tuberías, conducciones metálicas. . Puentes. . Contenedores. . Construcciones metálicas en ambientes agresivos. . Plantas depuradoras de aguas residuales, etc. Capa de adherencia sobre galvanizado, previa a la aplicación de un revestimiento a base de resinas epoxi.
