# Imprimación anticorrosiva a base de resinas epoxi y fosfato de zinc, Sikadur® Primer EG (Phosphate) de Sika. Rojo óxido

- Propiedad del archivo: CONSTRUNARIO
- Formato: FIEBDC-3/2012
- Programa: Construnario Versión 3.51
- Fecha de los precios: 06/03/2024
- Divisa: EUR

**120674SIK** kg Imprimación anticorrosiva a base de resinas epoxi y fosfato de zinc, Sikadur® Primer EG (Phosphate) de Sika. Rojo óxido
Sikadur® Primer EG (Phosphate) Imprimación anticorrosiva a base de resinas epoxi y fosfato de zinc Descripción del producto: Imprimación anticorrosiva de dos componentes, a base de resinas epoxi curadas con poliamidas, y fosfato de zinc, de color rojo óxido y con disolventes. Usos: Protección anticorrosiva sobre acero, metales ferrosos y aluminio, previamente a la aplicación de pinturas de resinas epoxi (Sikaguard®, Colmasol®) en: . Tuberías, conducciones metálicas. . Puentes. . Contenedores. . Construcciones metálicas en ambientes agresivos. . Plantas depuradoras de aguas residuales, etc. Capa de adherencia sobre galvanizado, previa a la aplicación de un revestimiento a base de resinas epoxi.
