# Imprimación y sellador acrílico para soportes minerales, tipo Sika® Level-01 Primer

- Propiedad del archivo: CONSTRUNARIO
- Formato: FIEBDC-3/2012
- Programa: Construnario Versión 3.51
- Fecha de los precios: 06/03/2024
- Divisa: EUR
- Código: sika-sau (12/03/2024)

**PUSIK-105** m2 Imprimación y sellador acrílico para soportes minerales, tipo Sika® Level-01 Primer
Imprimación y sellado de soporte de hormigón y mortero con resina acrílica blanca a base de polímeros en dispersión, en base agua, tipo Sika® Level-1 Primer o similar, monocomponente, previo a la aplicación de mortero de nivelación Sika® Level, previsto de EMICODE EC 1 plus: muy bajas emisiones, aplicado en 1 o 2 capas en una dilución normal de 1:3 de Sika® Level-1 Primer: agua, aplicado mediante brocha o rodillo, con un consumo aproximado de 0,1-0,2 kg/m2/capa, según indicaciones de la Hoja Técnica del producto. Incluye suministro de materiales, aplicación, medios auxiliares y eliminación de residuos a vertedero.

| Código | Ud | Descripción | Rendimiento | Precio |
|---|---|---|---|---|
| 149877SIK | kg | Imprimación y sellador acrílico para soportes minerales, Sika® Level 01 Primer de Sika. Blanco (material) | 0.150 | 0 |
| MGEN054 | h | Rodillo giratorio de hilos (maquinaria) | 0.010 | 0 |
| MOC001 | h | Oficial 1ª (mano de obra) | 0.100 | 0 |
| MOC002 | h | Peón especialista (mano de obra) | 0.100 | 0 |

## Recursos

**149877SIK** kg Imprimación y sellador acrílico para soportes minerales, Sika® Level 01 Primer de Sika. Blanco
Sika® Level 01 Primer Imprimación y sellador acrílico para soportes minerales Descripción del producto Sika® Level 01 Primer es una resina acrílica blanca en dispersión, en base agua, usada como imprimación y sellado de soportes de hormigón o mortero, previo a la aplicación de mortero de nivelación. Usos . Sika® Level 01 Primer se usa para el sellado de soportes minerales y mejora de la adherencia de los morteros de nivelación. . Adecuado para la imprimación sobre soportes de anhidrita. . Particularmente adecuado para su utilización previa a los morteros de nivelación Sika® Level.
