# Imprimación acrílica especial de bajas emisiones p/soportes firmes, lisos, estancos y no absorbentes, tipo Sikafloor®-02 Primer

- Propiedad del archivo: CONSTRUNARIO
- Formato: FIEBDC-3/2012
- Programa: Construnario Versión 3.51
- Fecha de los precios: 06/03/2024
- Divisa: EUR
- Código: sika-sau (12/03/2024)

**PUSIK-106** m2 Imprimación acrílica especial de bajas emisiones p/soportes firmes, lisos, estancos y no absorbentes, tipo Sikafloor®-02 Primer
Imprimación acrílica especial de bajas emisiones para soportes firmes, lisos, estancos y no absorbentes, para uso en interiores, tipo Sikafloor®-02 Primer o similar, monocomponente, listo para su uso, de bajo olor, previo a la aplicación de mortero de nivelación Sika® Level, previsto de EMICODE EC 1 plus: muy bajas emisiones, aplicado sin diluir y mediante rodillo de pelo corto o una almohadilla de aplicación, con un consumo aproximado de 125 g/m2, según indicaciones de la Hoja Técnica del producto. Incluye suministro de materiales, aplicación, medios auxiliares y eliminación de residuos a vertedero.

| Código | Ud | Descripción | Rendimiento | Precio |
|---|---|---|---|---|
| 498428SIK | kg | Imprimación para soportes no porosos, Sikafloor® 02-Primer de Sika. Turquesa (material) | 0.125 | 0 |
| MGEN054 | h | Rodillo giratorio de hilos (maquinaria) | 0.010 | 0 |
| MOC001 | h | Oficial 1ª (mano de obra) | 0.100 | 0 |
| MOC002 | h | Peón especialista (mano de obra) | 0.100 | 0 |

## Recursos

**498428SIK** kg Imprimación para soportes no porosos, Sikafloor® 02-Primer de Sika. Turquesa
Sikafloor® 02-Primer Imprimación acrílica especial para antes de aplicar morteros autonivelantes, lista para su uso. Descripción del producto Imprimación especial acrílica de emisiones muy bajas para soportes sanos, lisos, estancos y no porosos. Para uso en interiores. Usos Sikafloor®-02 Primer es una imprimación adecuada para mejorar la adhesión en soportes sanos, lisos y no porosos.
