# Imprimación para soportes no porosos, Sikafloor® 02-Primer de Sika. Turquesa

- Propiedad del archivo: CONSTRUNARIO
- Formato: FIEBDC-3/2012
- Programa: Construnario Versión 3.51
- Fecha de los precios: 06/03/2024
- Divisa: EUR

**498428SIK** kg Imprimación para soportes no porosos, Sikafloor® 02-Primer de Sika. Turquesa
Sikafloor® 02-Primer Imprimación acrílica especial para antes de aplicar morteros autonivelantes, lista para su uso. Descripción del producto Imprimación especial acrílica de emisiones muy bajas para soportes sanos, lisos, estancos y no porosos. Para uso en interiores. Usos Sikafloor®-02 Primer es una imprimación adecuada para mejorar la adhesión en soportes sanos, lisos y no porosos.
