# Imprimación acrílica para soportes cementosos previa a la aplicación de capas de sellado, tipo Sikafloor®-05 Primer

- Propiedad del archivo: CONSTRUNARIO
- Formato: FIEBDC-3/2012
- Programa: Construnario Versión 3.51
- Fecha de los precios: 06/03/2024
- Divisa: EUR
- Código: sika-sau (12/03/2024)

**PUSIK-183** m2 Imprimación acrílica para soportes cementosos previa a la aplicación de capas de sellado, tipo Sikafloor®-05 Primer
Imprimación acrílica blanca para soportes cementosos previa a la aplicación de capas de sellado, en base agua, tipo Sikafloor®-05 Primer o similar, monocomponente, listo al uso, previa a la aplicación de capas de sellado, de rápido secado y fácil aplicación, aplicado en 1 o 2 capas pudiendo diluirse según estado de soporte máx. un 15% de agua en volumen, aplicado mediante brocha o rodillo, con un consumo aproximado de 0,08-0,1 kg/m2/capa del producto puro (sin diluir), según indicaciones de la Hoja Técnica del producto. Incluye suministro de materiales, aplicación, medios auxiliares y eliminación de residuos a vertedero.

| Código | Ud | Descripción | Rendimiento | Precio |
|---|---|---|---|---|
| 584736SIK | kg | Imprimación para soportes cementosos, Sikafloor® 05-Primer de Sika (material) | 0.100 | 0 |
| MGEN054 | h | Rodillo giratorio de hilos (maquinaria) | 0.010 | 0 |
| MOC001 | h | Oficial 1ª (mano de obra) | 0.100 | 0 |
| MOC002 | h | Peón especialista (mano de obra) | 0.100 | 0 |

## Recursos

**584736SIK** kg Imprimación para soportes cementosos, Sikafloor® 05-Primer de Sika
Sikafloor® 05-Primer Imprimación para soportes cementosos Descripción del producto Sikafloor® 05 Primer es una resina acrílica blanca a base de polímeros en dispersión, en base agua, usada como imprimación de soportes de hormigón, mortero o soportes minerales, previa a la aplicación de capas de sellado. Usos Sikafloor® 05 Primer mejora la adherencia de las capas de sellado sobre pavimentos de hormigón / morteros cementosos convencionales e industriales, microcementos y/ cualquier revestimiento de base cementosa.
