# Imprimación para soportes cementosos, Sikafloor® 05-Primer de Sika

- Propiedad del archivo: CONSTRUNARIO
- Formato: FIEBDC-3/2012
- Programa: Construnario Versión 3.51
- Fecha de los precios: 06/03/2024
- Divisa: EUR

**584736SIK** kg Imprimación para soportes cementosos, Sikafloor® 05-Primer de Sika
Sikafloor® 05-Primer Imprimación para soportes cementosos Descripción del producto Sikafloor® 05 Primer es una resina acrílica blanca a base de polímeros en dispersión, en base agua, usada como imprimación de soportes de hormigón, mortero o soportes minerales, previa a la aplicación de capas de sellado. Usos Sikafloor® 05 Primer mejora la adherencia de las capas de sellado sobre pavimentos de hormigón / morteros cementosos convencionales e industriales, microcementos y/ cualquier revestimiento de base cementosa.
