# Imprimación híbrida de poliuretano de rápido curado con alto contenido en sólidos, tipo Sikafloor®-407

- Propiedad del archivo: CONSTRUNARIO
- Formato: FIEBDC-3/2012
- Programa: Construnario Versión 3.51
- Fecha de los precios: 06/03/2024
- Divisa: EUR
- Código: sika-sau (12/03/2024)

**PUSIK-205** m2 Imprimación híbrida de poliuretano de rápido curado con alto contenido en sólidos, tipo Sikafloor®-407
Imprimación híbrida de poliurea/poliuretano bi-componente, de curado rápido, alto contenido de sólidos, tipo Sikafloor®-407 o similar, sobre soportes cementosos para sistemas de impermeabilización Sikafloor-balcony, con un mezclado 3,4:1 de CompA:CompB (partes en peso), aplicado en una o dos capas mediante rodillo de pelo corto o brocha y posteriormente con un rodillo en dos direcciones perpendiculares, con un consumo aproximado de 0,2-0,3 kg/m2/capa, según indicaciones de la Hoja Técnica del producto. Incluye suministro de materiales, aplicación, medios auxiliares y eliminación de residuos a vertedero.

| Código | Ud | Descripción | Rendimiento | Precio |
|---|---|---|---|---|
| 599466SIK | kg | Imprimación bicomponente en base PUA de bajo olor y curado ultra rápido, Sikafloor®-407 de Sika, transparente (material) | 0.300 | 0 |
| MGEN054 | h | Rodillo giratorio de hilos (maquinaria) | 0.010 | 0 |
| MOC001 | h | Oficial 1ª (mano de obra) | 0.100 | 0 |
| MOC002 | h | Peón especialista (mano de obra) | 0.100 | 0 |

## Recursos

**599466SIK** kg Imprimación bicomponente en base PUA de bajo olor y curado ultra rápido, Sikafloor®-407 de Sika, transparente
Sikafloor®-407 Imprimación híbrida de poliuretano de rápido curado con alto contenido de sólidos. Descripción del producto Es un híbrido de poliurea/poliuretano bi-componente, de curado rápido, alto contenido de sólidos, imprimación para Sikafloor® en soportes cementosos. Para uso externo. Usos Solo puede ser utilizado por profesionales experimentados. Imprimación para soportes cementosos para usar con sistemas de impermeabilización Sikafloor® balcony.
